# Banco de madera para vestidor

- Propiedad del archivo: CYPE Ingenieros S.A.
- Formato: FIEBDC-3/2016
- Programa: Generador de precios de la construcción. CYPE Ingenieros, S.A.
- Fecha: 24/05/2024
- Ámbito geográfico: México
- Divisa: MXN
- Costes indirectos: 3 %
- Gastos generales: 13 %
- Beneficio industrial: 6 %
- IVA: 16 %

## S Señalización y equipamiento

### SV Vestidores

#### SVB Bancos

**SVB010** Ud Banco de madera para vestidor.
Banco para vestidor, de 1000 mm de longitud, 380 mm de profundidad y 490 mm de altura, formado por asiento de tres tablas de madera barnizada de pino de Flandes, de 90x20 mm de sección, fijado a una estructura tubular de acero, de 35x35 mm de sección, pintada con resina de epoxi/poliéster color blanco. Incluso accesorios de montaje. Totalmente montado.
Incluye: Replanteo. Montaje y colocación del banco.
Criterio de cuantificación de proyecto: Número de unidades previstas, según documentación gráfica de Proyecto.
Criterio de cuantificación de obra: Se medirá el número de unidades realmente colocadas según especificaciones de Proyecto.

| Código | Ud | Descripción | Rendimiento | Precio | Importe |
|---|---|---|---|---|---|
| mt45bvg010a | Ud | Banco para vestidor, de 1000 mm de longitud, 380 mm de profundidad y 490 mm de altura, formado por asiento de tres tablas de madera barnizada de pino de Flandes, de 90x20 mm de sección, fijado a una estructura tubular de acero, de 35x35 mm de sección, pintada con resina de epoxi/poliéster color blanco, incluso accesorios de montaje. (material) | 1 | 1263.56 | 1263.560 |
| mo011 | h | Oficial montador. (mano de obra) | 0.143 | 123.28 | 17.629 |
| mo080 | h | Ayudante montador. (mano de obra) | 0.143 | 73.05 | 10.446 |
| % | % | Herramienta menor | 2 % | 1291.635 | 25.833 |
|  |  | Costes directos |  |  | 1317.468 |

## Recursos

**mt45bvg010a** Ud Banco para vestidor
Datos técnicos: Coste energético 229.159 MJ; Emisión de CO2 -1.239 kg
Residuos:
- embalaje: re150101 Envases de papel y cartón. (componente de residuo); rendimiento 0.5 kg; Código LER 15 01 01; Masa del elemento 1 kg; Volumen 0.001333 m3
