# Pozo para toma de muestras, prefabricado, de polietileno

- Propiedad del archivo: CYPE Ingenieros S.A.
- Formato: FIEBDC-3/2016
- Programa: Generador de precios de la construcción. CYPE Ingenieros, S.A.
- Fecha: 24/05/2024
- Ámbito geográfico: México
- Divisa: MXN
- Costes indirectos: 3 %
- Gastos generales: 13 %
- Beneficio industrial: 6 %
- IVA: 16 %

## U Urbanización interior del predio

### UA Alcantarillado

#### UAP Pozos de visita

**UAP014** Ud Pozo para toma de muestras, prefabricado, de polietileno.
Formación de pozo para toma de muestras, monobloque, de polietileno de alta densidad, de 800 mm de diámetro nominal y 3,5 m de altura nominal, con cono reductor de 600 mm de diámetro nominal en la boca, con la escalera instalada, base con superficie acanalada, dos tubos pasantes con corte para toma de muestras, uno de 400 mm de diámetro y uno de 200 mm de diámetro y conector de unión con junta elástica en las entradas, sobre solera de 30 cm de espesor de concreto reforzado f'c=300 kg/cm² (30 MPa), clase de exposición ambiental D, tamaño máximo del agregado 20 mm, revenimiento de 5 a 10 cm, encastre del cuerpo del albañal 10 cm en dicha solera, ligeramente armada con malla electrosoldada tipo 6x6 2/2 y losa alrededor de la boca del cono de 150x150 cm y 20 cm de espesor de concreto simple f'c=30 MPa (300 kg/cm²), clasificación de exposición D, tamaño máximo del agregado 20 mm, revenimiento de 5 a 10 cm; con cierre de tapa circular y marco de fundición carga de rotura 125 kN, instalado en aceras, zonas peatonales o estacionamientos comunitarios.
Criterio de valoración económica: El precio incluye los equipos y la maquinaria necesarios para el desplazamiento y la disposición en obra de los elementos, pero no incluye la excavación ni el relleno del trasdós.
Incluye: Replanteo. Colocación de la malla electrosoldada para la solera. Colado y compactación del concreto en formación de solera. Colocación del pozo. Conexionado de los albañales al pozo. Colado y compactación del concreto para formación de la losa alrededor de la boca del cono. Colocación de marco, tapa de registro y accesorios. Comprobación de su correcto funcionamiento.
Criterio de cuantificación de proyecto: Número de unidades previstas, según documentación gráfica de Proyecto.
Criterio de cuantificación de obra: Se medirá el número de unidades realmente ejecutadas según especificaciones de Proyecto.

| Código | Ud | Descripción | Rendimiento | Precio | Importe |
|---|---|---|---|---|---|
| mt10haf061xi | m³ | Concreto f'c=30 MPa (300 kg/cm²), clasificación de exposición D, tamaño máximo del agregado 20 mm, revenimiento nominal del concreto fresco de 5 a 10 mm, premezclado, según RCDF NTC Diseño y Construcción de Estructuras de Concreto (2004). (material) | 0.398 | 1861.41 | 740.841 |
| mt07ame070J | m² | Malla electrosoldada de alambre liso de acero tipo 6x6 2/2, separación 15,24x15,24 cm y Ø 6,67-6,67 mm, según NMX-B-290-CANACERO. (material) | 1.327 | 69.35 | 92.027 |
| mt11ras150f | Ud | Pozo para toma de muestras, monobloque, de polietileno de alta densidad, de 800 mm de diámetro nominal y 3,5 m de altura nominal, con cono reductor de 600 mm de diámetro nominal en la boca, con la escalera instalada, base con superficie acanalada, dos tubos pasantes con corte para toma de muestras, uno de 400 mm de diámetro y uno de 200 mm de diámetro y conector de unión con junta elástica en las entradas. (material) | 1 | 34198.92 | 34198.920 |
| mt10hmf071Ce | m³ | Concreto simple f'c=30 MPa (300 kg/cm²), clasificación de exposición D, tamaño máximo del agregado 20 mm, revenimiento nominal del concreto fresco de 5 a 10 mm, premezclado, según RCDF NTC Diseño y Construcción de Estructuras de Concreto (2004). (material) | 0.349 | 1861.41 | 649.632 |
| mt46tpr010a | Ud | Tapa circular y marco de fundición dúctil de 660 mm de diámetro exterior y 40 mm de altura, paso libre de 550 mm, para pozo, carga de rotura 125 kN. Tapa revestida con pintura bituminosa y marco sin cierre ni junta. (material) | 1 | 1054.88 | 1054.880 |
| mq04cag010a | h | Camión con grúa de hasta 6 t. (maquinaria) | 0.282 | 860.11 | 242.551 |
| mo041 | h | Oficial albañil de obra civil. (mano de obra) | 2.516 | 119.98 | 301.870 |
| mo087 | h | Ayudante albañil de obra civil. (mano de obra) | 1.258 | 73.05 | 91.897 |
| % | % | Herramienta menor | 2 % | 37372.618 | 747.452 |
|  |  | Costes directos |  |  | 38120.070 |

Residuos:
- colocación: mt10haf061xi; factor de residuo 0.00134832
- colocación: mt07ame070J; factor de residuo 0.0172495
- colocación: mt10hmf071Ce; factor de residuo 0.00134832

## Recursos

**mt10haf061xi** m³ Concreto f'c=30 MPa (300 kg/cm²)
Datos técnicos: Coste energético 2208.000 MJ; Emisión de CO2 253.000 kg; Código LER 17 01 01; Masa del elemento 2300 kg; Volumen 1.533333 m3

**mt07ame070J** m² Malla electrosoldada de alambre liso de acero tipo 6x6 2/2
Datos técnicos: Coste energético 36.174 MJ; Emisión de CO2 1.877 kg; Código LER 17 04 05; Masa del elemento 3.68 kg; Volumen 0.001752 m3

**mt11ras150f** Ud Pozo para toma de muestras
Datos técnicos: Coste energético 19747.510 MJ; Emisión de CO2 700.399 kg
Residuos:
- embalaje: re150101 Envases de papel y cartón. (componente de residuo); rendimiento 0.086 kg; Código LER 15 01 01; Masa del elemento 1 kg; Volumen 0.001333 m3

**mt10hmf071Ce** m³ Concreto simple f'c=30 MPa (300 kg/cm²)
Datos técnicos: Coste energético 2208.000 MJ; Emisión de CO2 253.000 kg; Código LER 17 01 01; Masa del elemento 2300 kg; Volumen 1.533333 m3

**mt46tpr010a** Ud Tapa circular y marco de fundición dúctil de 660 mm de diámetro exterior y 40 mm de altura
Datos técnicos: Coste energético 751.169 MJ; Emisión de CO2 46.871 kg
Residuos:
- embalaje: re150101 Envases de papel y cartón; rendimiento 0.072 kg
