# Banda de unión para la instalación de pasto sintético

- Propiedad del archivo: CYPE Ingenieros S.A.
- Formato: FIEBDC-3/2016
- Programa: Generador de precios de la construcción. CYPE Ingenieros, S.A.
- Fecha: 02/11/2025
- Ámbito geográfico: México
- Divisa: MXN
- Costes indirectos: 3 %
- Gastos generales: 13 %
- Beneficio industrial: 6 %
- IVA: 16 %

## U Urbanización interior del predio

### UD Pistas deportivas

#### UDB Pisos de pasto sintético

**UDB030** m Banda de unión para la instalación de pasto sintético.
Banda de unión para pasto sintético en instalaciones deportivas, realizada con membrana geotextil multicapa, impermeable y reforzada, compuesta de poliolefinas termoplásticas, provista de fibra para la adhesión en ambas caras, de 0,6 mm de espesor, suministrada en rollos de 300 mm de anchura y 100 m de longitud, dispuesta sobre base elástica drenante.
Incluye: Colocación de la membrana geotextil. Aplicación del adhesivo. Limpieza final.
Criterio de cuantificación de proyecto: Longitud medida según documentación gráfica de Proyecto.
Criterio de cuantificación de obra: Se medirá la longitud realmente ejecutada según especificaciones de Proyecto.

| Código | Ud | Descripción | Rendimiento | Precio | Importe |
|---|---|---|---|---|---|
| mt15rev070a | m | Banda de unión para pasto sintético en instalaciones deportivas, realizada con membrana geotextil multicapa, impermeable y reforzada, compuesta de poliolefinas termoplásticas, provista de fibra para la adhesión en ambas caras, de 0,6 mm de espesor, suministrada en rollos de 300 mm de anchura y 100 m de longitud. (material) | 1.01 | 54.59 | 55.136 |
| mt47adc110a | kg | Adhesivo especial de poliuretano bicomponente. (material) | 0.25 | 85.27 | 21.318 |
| mo041 | h | Oficial albañil de obra civil. (mano de obra) | 0.028 | 127.32 | 3.565 |
| mo087 | h | Ayudante albañil de obra civil. (mano de obra) | 0.028 | 77.51 | 2.170 |
| % | % | Herramienta menor | 2 % | 82.189 | 1.644 |
|  |  | Costes directos |  |  | 83.833 |

Residuos:
- colocación: mt15rev070a; factor de residuo 0.011
- colocación: mt47adc110a Adhesivo especial de poliuretano bicomponente; factor de residuo 0.038685

## Recursos

**mt15rev070a** m Banda de unión para pasto sintético en instalaciones deportivas
Datos técnicos: Coste energético 32.340 MJ; Emisión de CO2 1.577 kg; Código LER 17 02 03; Masa del elemento 0.29 kg; Volumen 0.000483 m3
Residuos:
- embalaje: re170203 Plástico. (componente de residuo); rendimiento 0.04 kg; Código LER 17 02 03; Masa del elemento 1 kg; Volumen 0.001667 m3

**mt47adc110a** kg Adhesivo especial de poliuretano bicomponente
Datos técnicos: Coste energético 144.474 MJ; Emisión de CO2 7.014 kg; Código LER 17 09 04; Masa del elemento 1 kg; Volumen 0.000667 m3
Residuos:
- embalaje: re170203 Plástico; rendimiento 0.003 kg
