# Manguera de aspiración

- Propiedad del archivo: CYPE Ingenieros S.A.
- Formato: FIEBDC-3/2016
- Programa: Generador de precios de la construcción. CYPE Ingenieros, S.A.
- Fecha: 24/05/2024
- Ámbito geográfico: México
- Divisa: MXN
- Costes indirectos: 3 %
- Gastos generales: 13 %
- Beneficio industrial: 6 %
- IVA: 16 %

## U Urbanización interior del predio

### UG Acumulación y gestión de aguas pluviales

#### UGS Sistemas de conducción de agua

**UGS010** Ud Manguera de aspiración.
4 m de manguera de aspiración de caucho sintético EPDM de alta calidad con refuerzos de cable de acero en espiral y cordón sintético, de 1" de diámetro, con resistencia a los rayos UV, rango de presión de 0,85 a 1,5 bar, con kit de aspiración formado por filtro de acero inoxidable con boya de plástico, válvula de retención de latón, dos racores de latón y dos abrazaderas de acero inoxidable y tapa de cierre para pasamuros, de 100 mm de diámetro, de caucho sintético NBR, de 30 mm de espesor, recubierta con una lámina de acero inoxidable de 5 mm de espesor con perforaciones para las mangueras de aspiración y para los cables.
Incluye: Replanteo. Colocación de la manguera de aspiración. Montaje del kit de aspiración. Colocación de la tapa. Conexionado y comprobación de su correcto funcionamiento.
Criterio de cuantificación de proyecto: Número de unidades previstas, según documentación gráfica de Proyecto.
Criterio de cuantificación de obra: Se medirá el número de unidades realmente ejecutadas según especificaciones de Proyecto.

| Código | Ud | Descripción | Rendimiento | Precio | Importe |
|---|---|---|---|---|---|
| mt37eqp020a | m | Manguera de aspiración de caucho sintético EPDM de alta calidad con refuerzos de cable de acero en espiral y cordón sintético, de 1" de diámetro, con resistencia a los rayos UV, rango de presión de 0,85 a 1,5 bar. (material) | 4 | 260.36 | 1041.440 |
| mt37eqp025a | Ud | Kit de aspiración formado por filtro de acero inoxidable con boya de plástico, válvula de retención de latón, dos racores de latón y dos abrazaderas de acero inoxidable, para manguera de aspiración de 1" de diámetro. (material) | 1 | 911.28 | 911.280 |
| mt37eqp028a | Ud | Tapa de cierre para pasamuros, de 100 mm de diámetro, de caucho sintético NBR, de 30 mm de espesor, recubierta con una lámina de acero inoxidable de 5 mm de espesor con perforaciones para las mangueras de aspiración y para los cables. (material) | 1 | 1063.16 | 1063.160 |
| mo008 | h | Oficial plomero. (mano de obra) | 0.665 | 123.28 | 81.981 |
| mo107 | h | Ayudante plomero. (mano de obra) | 0.665 | 72.91 | 48.485 |
| % | % | Herramienta menor | 2 % | 3146.346 | 62.927 |
|  |  | Costes directos |  |  | 3209.273 |
