# Farola para alumbrado de zonas peatonales

- Propiedad del archivo: CYPE Ingenieros S.A.
- Formato: FIEBDC-3/2016
- Programa: Generador de precios de la construcción. CYPE Ingenieros, S.A.
- Fecha: 24/05/2024
- Ámbito geográfico: México
- Divisa: MXN
- Costes indirectos: 3 %
- Gastos generales: 13 %
- Beneficio industrial: 6 %
- IVA: 16 %

## U Urbanización interior del predio

### UI Iluminación exterior

#### UII Alumbrado de zonas peatonales y jardín

**UII020** Ud Farola para alumbrado de zonas peatonales.
Farola con distribución de claro radialmente asimétrica, con luminaria rectangular de 445x265x125 mm, con lámpara LED de 53 W, con cuerpo de aluminio inyectado, aluminio y acero inoxidable, vidrio de seguridad, reflector de aluminio puro anodizado, clase de protección I, grado de protección IP66, con placa base y anclas, con caja de conexión y protección, con fusibles, conductor interior, toma de tierra con pica y registro de paso y ramal de 40x40x60 cm, con marco y tapa de hierro fundido. Incluso lámparas.
Criterio de valoración económica: El precio no incluye la excavación de la cimentación ni la formación de la cimentación.
Incluye: Replanteo. Fijación de la columna. Ejecución de la toma de tierra. Montaje, conexionado y comprobación de su correcto funcionamiento.
Criterio de cuantificación de proyecto: Número de unidades previstas, según documentación gráfica de Proyecto.
Criterio de cuantificación de obra: Se medirá el número de unidades realmente ejecutadas según especificaciones de Proyecto.

| Código | Ud | Descripción | Rendimiento | Precio | Importe |
|---|---|---|---|---|---|
| mt34www020 | Ud | Registro de paso y ramal de 40x40x60 cm, con marco y tapa de hierro fundido. (material) | 1 | 2189.73 | 2189.730 |
| mt34www040 | Ud | Caja de conexión y protección, con fusibles. (material) | 1 | 178.08 | 178.080 |
| mt34www050 | m | Conductor aislado de cobre para 0,6/1 kV de 2x2,5 mm². (material) | 5.9 | 12.44 | 73.396 |
| mt35ttc010b | m | Conductor de cobre desnudo, de 35 mm². (material) | 2 | 83.26 | 166.520 |
| mt35tte010a | Ud | Electrodo para red de toma de tierra cobreado con 300 µm, fabricado en acero, de 14 mm de diámetro y 1,5 m de longitud. (material) | 1 | 474.1 | 474.100 |
| mt34beg100B | Ud | Farola con distribución de claro radialmente asimétrica, con luminaria rectangular de 445x265x125 mm, con lámpara LED de 53 W, con cuerpo de aluminio inyectado, aluminio y acero inoxidable, vidrio de seguridad, reflector de aluminio puro anodizado, clase de protección I, grado de protección IP66, con placa base y anclas. (material) | 1 | 73721 | 73721.000 |
| mt34beg101e | Ud | Columna cilíndrica para luminaria, de 6000 mm de altura, de aluminio lacado con rail de montaje. (material) | 1 | 43407.97 | 43407.970 |
| mq04cag010c | h | Camión con grúa de hasta 12 t. (maquinaria) | 1.159 | 1018.39 | 1180.314 |
| mo003 | h | Oficial electricista. (mano de obra) | 0.685 | 123.28 | 84.447 |
| mo102 | h | Ayudante electricista. (mano de obra) | 0.685 | 72.91 | 49.943 |
| % | % | Herramienta menor | 2 % | 121525.500 | 2430.510 |
|  |  | Costes directos |  |  | 123956.010 |

Residuos:
- colocación: mt34www050 Conductor aislado de cobre para 0,6/1 kV de 2x2,5 mm²; factor de residuo 0.0164944
- colocación: mt35ttc010b Conductor de cobre desnudo, de 35 mm²; factor de residuo 0.0141669

## Recursos

**mt34www020** Ud Registro de paso y ramal de 40x40x60 cm, con marco y tapa de hierro fundido
Datos técnicos: Coste energético 344.363 MJ; Emisión de CO2 27.906 kg
Residuos:
- embalaje: re150101 Envases de papel y cartón. (componente de residuo); rendimiento 0.072 kg; Código LER 15 01 01; Masa del elemento 1 kg; Volumen 0.001333 m3

**mt34www040** Ud Caja de conexión y protección, con fusibles
Datos técnicos: Coste energético 28.591 MJ; Emisión de CO2 2.647 kg
Residuos:
- embalaje: re150101 Envases de papel y cartón; rendimiento 1.786 kg

**mt34www050** m Conductor aislado de cobre para 0,6/1 kV de 2x2,5 mm²
Datos técnicos: Coste energético 1.675 MJ; Emisión de CO2 0.087 kg; Código LER 17 04 11; Masa del elemento 0.0445 kg; Volumen 0.00003 m3
Residuos:
- embalaje: re150101 Envases de papel y cartón; rendimiento 0.065 kg

**mt35ttc010b** m Conductor de cobre desnudo, de 35 mm²
Datos técnicos: Coste energético 11.520 MJ; Emisión de CO2 0.281 kg; Código LER 17 04 11; Masa del elemento 0.3115 kg; Volumen 0.000208 m3
Residuos:
- embalaje: re150101 Envases de papel y cartón; rendimiento 0.071 kg

**mt35tte010a** Ud Electrodo para red de toma de tierra cobreado con 300 µm, fabricado en acero, de 14 mm de diámetro y 1,5 m de longitud
Datos técnicos: Coste energético 46.973 MJ; Emisión de CO2 4.388 kg
Residuos:
- embalaje: re150101 Envases de papel y cartón; rendimiento 0.09 kg
- embalaje: re170203 Plástico. (componente de residuo); rendimiento 0.045 kg; Código LER 17 02 03; Masa del elemento 1 kg; Volumen 0.001667 m3

**mt34beg100B** Ud Farola con distribución de claro radialmente asimétrica
Datos técnicos: Coste energético 526.608 MJ; Emisión de CO2 51.149 kg
Residuos:
- embalaje: re150101 Envases de papel y cartón; rendimiento 0.18 kg
- embalaje: re170203 Plástico; rendimiento 0.09 kg

**mt34beg101e** Ud Columna cilíndrica para luminaria, de 6000 mm de altura, de aluminio lacado con rail de montaje
Datos técnicos: Coste energético 2795.700 MJ; Emisión de CO2 201.337 kg
Residuos:
- embalaje: re150101 Envases de papel y cartón; rendimiento 1.667 kg
