# Pasto

- Propiedad del archivo: CYPE Ingenieros S.A.
- Formato: FIEBDC-3/2016
- Programa: Generador de precios de la construcción. CYPE Ingenieros, S.A.
- Fecha: 02/11/2025
- Ámbito geográfico: México
- Divisa: MXN
- Costes indirectos: 3 %
- Gastos generales: 13 %
- Beneficio industrial: 6 %
- IVA: 16 %

## U Urbanización interior del predio

### UJ Jardinería

#### UJC Tepes y pastos

**UJC020** m² Pasto.
Pasto por siembra de mezcla de semillas de lodium, agrostis, festuca y poa.
Incluye: Preparación del terreno y abonado de fondo. Rastrillado y retirada de todo material de tamaño superior a 2 cm. Distribución de semillas. Tapado con mantillo. Primer riego.
Criterio de cuantificación de proyecto: Superficie medida en proyección horizontal, según documentación gráfica de Proyecto.
Criterio de cuantificación de obra: Se medirá, en proyección horizontal, la superficie realmente ejecutada según especificaciones de Proyecto.

| Código | Ud | Descripción | Rendimiento | Precio | Importe |
|---|---|---|---|---|---|
| mt48tis010a | kg | Mezcla de semilla para pasto. (material) | 0.03 | 94.62 | 2.839 |
| mt48tie030a | m³ | Tierra vegetal cribada, suministrada a granel. (material) | 0.15 | 357.66 | 53.649 |
| mt48tie040 | kg | Mantillo limpio cribado. (material) | 6 | 0.52 | 3.120 |
| mt48tif020a | kg | Abono para presiembra de pasto. (material) | 0.1 | 21.73 | 2.173 |
| mt08aaa010a | m³ | Agua. (material) | 0.15 | 22.64 | 3.396 |
| mq09rod010 | h | Rodillo ligero. (maquinaria) | 0.029 | 60.7 | 1.760 |
| mq09mot010 | h | Motocultor 60/80 cm. (maquinaria) | 0.058 | 46.82 | 2.716 |
| mo040 | h | Oficial jardinero. (mano de obra) | 0.14 | 127.32 | 17.825 |
| mo115 | h | Peón jardinero. (mano de obra) | 0.279 | 74.59 | 20.811 |
| % | % | Herramienta menor | 2 % | 108.289 | 2.166 |
|  |  | Costes directos |  |  | 110.455 |

Residuos:
- colocación: mt48tie030a Tierra vegetal cribada, suministrada a granel; factor de residuo 0.003
- colocación: mt48tif020a Abono para presiembra de pasto; factor de residuo 0.052198

## Recursos

**mt48tie030a** m³ Tierra vegetal cribada, suministrada a granel
Datos técnicos: Coste energético 574.000 MJ; Emisión de CO2 41.000 kg; Código LER 17 05 04; Masa del elemento 2050 kg; Volumen 1.28125 m3

**mt48tif020a** kg Abono para presiembra de pasto
Datos técnicos: Coste energético 30.294 MJ; Emisión de CO2 3.674 kg; Código LER 06 10 99; Masa del elemento 1 kg; Volumen 0.001111 m3
Residuos:
- embalaje: re170203 Plástico. (componente de residuo); rendimiento 0.003 kg; Código LER 17 02 03; Masa del elemento 1 kg; Volumen 0.001667 m3

**mt08aaa010a** m³ Agua
Datos técnicos: Coste energético 60.000 MJ; Emisión de CO2 30.000 kg
