# Electrobomba para alberca

- Propiedad del archivo: CYPE Ingenieros S.A.
- Formato: FIEBDC-3/2016
- Programa: Generador de precios de la construcción. CYPE Ingenieros, S.A.
- Fecha: 24/05/2024
- Ámbito geográfico: México
- Divisa: MXN
- Costes indirectos: 3 %
- Gastos generales: 13 %
- Beneficio industrial: 6 %
- IVA: 16 %

## U Urbanización interior del predio

### UP Albercas

#### UPD Equipos de depuración

**UPD020** Ud Electrobomba para alberca.
Electrobomba autoaspirante de polipropileno reforzado con fibra de vidrio, con una potencia de 0,60 kW, 3000 r.p.m., cierre mecánico de acero inoxidable AISI 316, motor asíncrono, protección IP55, aislamiento clase F, para alimentación trifásica a 230/400 V y 50 Hz de frecuencia, caudal máximo 11 m³/h para una presión de 10 m.c.a. y nivel de presión sonora 68 dBA. Incluso prefiltro.
Incluye: Colocación. Conexionado y comprobación de su correcto funcionamiento.
Criterio de cuantificación de proyecto: Número de unidades previstas, según documentación gráfica de Proyecto.
Criterio de cuantificación de obra: Se medirá el número de unidades realmente ejecutadas según especificaciones de Proyecto.

| Código | Ud | Descripción | Rendimiento | Precio | Importe |
|---|---|---|---|---|---|
| mt47ped100pb | Ud | Electrobomba autoaspirante de polipropileno reforzado con fibra de vidrio, con una potencia de 0,6 kW, 3000 r.p.m., cierre mecánico de acero inoxidable AISI 316, motor asíncrono, protección IP55, aislamiento clase F, para alimentación trifásica a 230/400 V y 50 Hz de frecuencia, caudal máximo 11 m³/h para una presión de 10 m.c.a. y nivel de presión sonora 68 dBA, incluso prefiltro. (material) | 1 | 8509.17 | 8509.170 |
| mo008 | h | Oficial plomero. (mano de obra) | 2.127 | 123.28 | 262.217 |
| mo107 | h | Ayudante plomero. (mano de obra) | 2.127 | 72.91 | 155.080 |
| % | % | Herramienta menor | 2 % | 8926.467 | 178.529 |
|  |  | Costes directos |  |  | 9104.996 |

## Recursos

**mt47ped100pb** Ud Electrobomba autoaspirante de polipropileno reforzado con fibra de vidrio
Datos técnicos: Coste energético 1087.275 MJ; Emisión de CO2 43.605 kg
Residuos:
- embalaje: re150101 Envases de papel y cartón. (componente de residuo); rendimiento 1.578 kg; Código LER 15 01 01; Masa del elemento 1 kg; Volumen 0.001333 m3
