# Electrobomba para alberca

- Propiedad del archivo: CYPE Ingenieros S.A.
- Formato: FIEBDC-3/2016
- Programa: Generador de precios de la construcción. CYPE Ingenieros, S.A.
- Fecha: 24/05/2024
- Ámbito geográfico: México
- Divisa: MXN
- Costes indirectos: 3 %
- Gastos generales: 13 %
- Beneficio industrial: 6 %
- IVA: 16 %

## U Urbanización interior del predio

### UP Albercas

#### UPD Equipos de depuración

**UPD020** Ud Electrobomba para alberca.
Electrobomba centrífuga de hierro fundido, con una potencia de 11 kW, 1500 r.p.m., cierre mecánico y eje de acero inoxidable AISI 316, motor asíncrono, protección IP54, aislamiento clase F, para alimentación trifásica a 400/690 V y 50 Hz de frecuencia, caudal máximo 200 m³/h para una presión de 10 m.c.a. y nivel de presión sonora 80 dBA. Incluso prefiltro.
Incluye: Colocación. Conexionado y comprobación de su correcto funcionamiento.
Criterio de cuantificación de proyecto: Número de unidades previstas, según documentación gráfica de Proyecto.
Criterio de cuantificación de obra: Se medirá el número de unidades realmente ejecutadas según especificaciones de Proyecto.

| Código | Ud | Descripción | Rendimiento | Precio | Importe |
|---|---|---|---|---|---|
| mt47ped101ff | Ud | Electrobomba centrífuga de hierro fundido, con una potencia de 11 kW, 1500 r.p.m., cierre mecánico y eje de acero inoxidable AISI 316, motor asíncrono, protección IP54, aislamiento clase F, para alimentación trifásica a 400/690 V y 50 Hz de frecuencia, caudal máximo 200 m³/h para una presión de 10 m.c.a. y nivel de presión sonora 80 dBA, incluso prefiltro. (material) | 1 | 134716.53 | 134716.530 |
| mo008 | h | Oficial plomero. (mano de obra) | 2.127 | 123.28 | 262.217 |
| mo107 | h | Ayudante plomero. (mano de obra) | 2.127 | 72.91 | 155.080 |
| % | % | Herramienta menor | 2 % | 135133.827 | 2702.677 |
|  |  | Costes directos |  |  | 137836.504 |

## Recursos

**mt47ped101ff** Ud Electrobomba centrífuga de hierro fundido
Datos técnicos: Coste energético 8232.205 MJ; Emisión de CO2 558.854 kg
Residuos:
- embalaje: re150101 Envases de papel y cartón. (componente de residuo); rendimiento 1.74 kg; Código LER 15 01 01; Masa del elemento 1 kg; Volumen 0.001333 m3
