# Panel de control para iluminación de alberca

- Propiedad del archivo: CYPE Ingenieros S.A.
- Formato: FIEBDC-3/2016
- Programa: Generador de precios de la construcción. CYPE Ingenieros, S.A.
- Fecha: 24/05/2024
- Ámbito geográfico: México
- Divisa: MXN
- Costes indirectos: 3 %
- Gastos generales: 13 %
- Beneficio industrial: 6 %
- IVA: 16 %

## U Urbanización interior del predio

### UP Albercas

#### UPI Equipos de iluminación

**UPI011** Ud Panel de control para iluminación de alberca.
Panel de control para proyectores de iluminación led de alberca, con mando a distancia, con función para el encendido y el apagado, cambio de colores, secuencias, velocidad de las secuencias y temporización del apagado de los proyectores.
Incluye: Colocación de la caja para el cuadro. Montaje de los componentes. Comprobación de su correcto funcionamiento.
Criterio de cuantificación de proyecto: Número de unidades previstas, según documentación gráfica de Proyecto.
Criterio de cuantificación de obra: Se medirá el número de unidades realmente ejecutadas según especificaciones de Proyecto.

| Código | Ud | Descripción | Rendimiento | Precio | Importe |
|---|---|---|---|---|---|
| mt47pil005c | Ud | Panel de control para proyectores de iluminación led de alberca, con mando a distancia, con función para el encendido y el apagado, cambio de colores, secuencias, velocidad de las secuencias y temporización del apagado de los proyectores. (material) | 1 | 4223.69 | 4223.690 |
| mt34www011 | Ud | Material auxiliar para instalación de aparatos de iluminación. (material) | 1 | 26.67 | 26.670 |
| mo003 | h | Oficial electricista. (mano de obra) | 0.567 | 123.28 | 69.900 |
| mo102 | h | Ayudante electricista. (mano de obra) | 0.567 | 72.91 | 41.340 |
| % | % | Herramienta menor | 2 % | 4361.600 | 87.232 |
|  |  | Costes directos |  |  | 4448.832 |

## Recursos

**mt47pil005c** Ud Panel de control para proyectores de iluminación led de alberca
Datos técnicos: Coste energético 0.964 MJ; Emisión de CO2 1.518 kg
Residuos:
- embalaje: re150101 Envases de papel y cartón. (componente de residuo); rendimiento 1.786 kg; Código LER 15 01 01; Masa del elemento 1 kg; Volumen 0.001333 m3
