# Coladera

- Propiedad del archivo: CYPE Ingenieros S.A.
- Formato: FIEBDC-3/2016
- Programa: Generador de precios de la construcción. CYPE Ingenieros, S.A.
- Fecha: 24/05/2024
- Ámbito geográfico: México
- Divisa: MXN
- Costes indirectos: 3 %
- Gastos generales: 13 %
- Beneficio industrial: 6 %
- IVA: 16 %

## U Urbanización interior del predio

### UP Albercas

#### UPM Complementos para vaso de alberca

**UPM020** Ud Coladera.
Coladera circular de alberca, de resinas termoplásticas de ABS, de 200 mm de diámetro, color blanco, de salida vertical de 40 mm de diámetro y horizontal de 50 mm de diámetro, con rejilla plana de resinas termoplásticas de ABS.
Incluye: Montaje, conexionado y comprobación de su correcto funcionamiento.
Criterio de cuantificación de proyecto: Número de unidades previstas, según documentación gráfica de Proyecto.
Criterio de cuantificación de obra: Se medirá el número de unidades realmente ejecutadas según especificaciones de Proyecto.

| Código | Ud | Descripción | Rendimiento | Precio | Importe |
|---|---|---|---|---|---|
| mt47ped050a | Ud | Coladera circular de alberca, de resinas termoplásticas de ABS, de 200 mm de diámetro, color blanco, de salida vertical de 40 mm de diámetro y horizontal de 50 mm de diámetro, con rejilla plana de resinas termoplásticas de ABS. (material) | 1 | 603.74 | 603.740 |
| mo008 | h | Oficial plomero. (mano de obra) | 0.709 | 123.28 | 87.406 |
| mo107 | h | Ayudante plomero. (mano de obra) | 0.709 | 72.91 | 51.693 |
| % | % | Herramienta menor | 2 % | 742.839 | 14.857 |
|  |  | Costes directos |  |  | 757.696 |

## Recursos

**mt47ped050a** Ud Coladera circular de alberca
Datos técnicos: Coste energético 256.771 MJ; Emisión de CO2 12.808 kg
Residuos:
- embalaje: re150101 Envases de papel y cartón. (componente de residuo); rendimiento 0.072 kg; Código LER 15 01 01; Masa del elemento 1 kg; Volumen 0.001333 m3
