# Alberca prefabricada

- Propiedad del archivo: CYPE Ingenieros S.A.
- Formato: FIEBDC-3/2016
- Programa: Generador de precios de la construcción. CYPE Ingenieros, S.A.
- Fecha: 07/10/2024
- Ámbito geográfico: México
- Divisa: MXN
- Costes indirectos: 3 %
- Gastos generales: 13 %
- Beneficio industrial: 6 %
- IVA: 16 %

## U Urbanización interior del predio

### UP Albercas

#### UPP Albercas prefabricadas

**UPP010** Ud Alberca prefabricada.
Alberca prefabricada compacta realizada en taller con sucesivas capas de resinas de poliéster reforzadas con fibras de vidrio hasta alcanzar un espesor de 1 cm, de forma rectangular, de dimensiones 10,2x3,90x1,40 m (volumen 61 m³), con peldaños de bajada en escalinata del mismo material, terminación de la superficie pulida y de suave tacto, sin incluir excavación. Compuesta de los siguientes elementos: VASO con skimmers, boquillas de impulsión, toma limpiafondos y coladera; EQUIPO COMPLETO DE DEPURACIÓN y esterilización del agua en caseta prefabricada de poliéster; filtros; bomba monofásica, tuberías y arena de sílex; EQUIPO ELÉCTRICO con reloj programador, térmico, contactor, diferencial, etc; TUBERÍAS de PVC 6 atm, en circuito cerrado de depuración; CORONACIÓN DE PISCINA con remate perimetral de piedra artificial lavada de 50 cm de ancho; TRANSPORTE Y DESCARGA hasta 50 km de radio y descarga con pluma hasta 8 m. Incluso solera de concreto reforzado de 10 cm de espesor, realizada con concreto f'c=25 MPa (250 kg/cm²), clasificación de exposición A1, tamaño máximo del agregado 20 mm, revenimiento de 5 a 10 cm y malla electrosoldada tipo 6x6 2/2, y relleno perimetral posterior de gravas. Totalmente instalada y en funcionamiento.
Incluye: Preparación de la superficie de apoyo. Colocación y fijación de los diferentes equipos. Colocación y fijación de accesorios y piezas especiales. Relleno perimetral del vaso. Comprobación del correcto funcionamiento de la instalación.
Criterio de cuantificación de proyecto: Número de unidades previstas, según documentación gráfica de Proyecto.
Criterio de cuantificación de obra: Se medirá el número de unidades realmente ejecutadas según especificaciones de Proyecto.

| Código | Ud | Descripción | Rendimiento | Precio | Importe |
|---|---|---|---|---|---|
| mt10haf061ci | m³ | Concreto f'c=25 MPa (250 kg/cm²), clasificación de exposición A1, tamaño máximo del agregado 20 mm, revenimiento nominal del concreto fresco de 5 a 10 mm, premezclado, según RCDF NTC Diseño y Construcción de Estructuras de Concreto (2004). (material) | 4 | 1378.55 | 5514.200 |
| mt07ame070J | m² | Malla electrosoldada de alambre liso de acero tipo 6x6 2/2, separación 15,24x15,24 cm y Ø 6,67-6,67 mm, según NMX-B-290-CANACERO. (material) | 47.7 | 68.75 | 3279.375 |
| mt47ppi010d | Ud | Alberca prefabricada de poliéster, 10,2x3,90x1,40 m (volumen 61 m³), compuesta de vaso con skimmers, boquillas de impulsión, toma limpiafondos y coladera; equipo completo de depuración y esterilización del agua en caseta prefabricada; equipo eléctrico, red de tuberías de PVC; escalera, accesorios y equipo de limpieza. (material) | 1 | 176421.16 | 176421.160 |
| mt01arr010b | t | Grava de cantera, de 20 a 30 mm de diámetro. (material) | 48.8 | 199.78 | 9749.264 |
| mt47ppi020d | Ud | Remate perimetral de piedra artificial para coronación de borde en alberca prefabricada de poliéster, 10,2x3,90x1,40 m, volumen 61 m³. (material) | 1 | 10584.59 | 10584.590 |
| mq07gte010c | h | Grúa autopropulsada de brazo telescópico con una capacidad de elevación de 30 t y 27 m de altura máxima de trabajo. (maquinaria) | 6.955 | 1161.95 | 8081.362 |
| mo041 | h | Oficial albañil de obra civil. (mano de obra) | 56.708 | 121.97 | 6916.675 |
| mo087 | h | Ayudante albañil de obra civil. (mano de obra) | 85.063 | 74.26 | 6316.778 |
| % | % | Herramienta menor | 2 % | 226863.404 | 4537.268 |
|  |  | Costes directos |  |  | 231400.672 |

Residuos:
- colocación: mt10haf061ci; factor de residuo 0.0015602
- colocación: mt07ame070J; factor de residuo 0.0172495
- colocación: mt01arr010b Grava de cantera, de 20 a 30 mm de diámetro; factor de residuo 0.00686426
- colocación: mt47ppi020d; factor de residuo 0.0083

## Recursos

**mt10haf061ci** m³ Concreto f'c=25 MPa (250 kg/cm²)
Datos técnicos: Coste energético 1876.000 MJ; Emisión de CO2 234.500 kg; Código LER 17 01 01; Masa del elemento 2345 kg; Volumen 1.563333 m3

**mt07ame070J** m² Malla electrosoldada de alambre liso de acero tipo 6x6 2/2
Datos técnicos: Coste energético 36.174 MJ; Emisión de CO2 1.877 kg; Código LER 17 04 05; Masa del elemento 3.68 kg; Volumen 0.001752 m3

**mt01arr010b** t Grava de cantera, de 20 a 30 mm de diámetro
Datos técnicos: Coste energético 75.000 MJ; Emisión de CO2 4.000 kg; Código LER 01 04 08; Masa del elemento 1000 kg; Volumen 0.666667 m3

**mt47ppi020d** Ud Remate perimetral de piedra artificial para coronación de borde en alberca prefabricada de poliéster
Datos técnicos: Coste energético 35.685 MJ; Emisión de CO2 144.155 kg; Código LER 17 01 01; Masa del elemento 958.8 kg; Volumen 0.6392 m3
Residuos:
- embalaje: re170201 Madera. (componente de residuo); rendimiento 0.001 kg; Código LER 17 02 01; Masa del elemento 1 kg; Volumen 0.000909 m3
- embalaje: re170203 Plástico. (componente de residuo); rendimiento 0.07 kg; Código LER 17 02 03; Masa del elemento 1 kg; Volumen 0.001667 m3
