# Inundador

- Propiedad del archivo: CYPE Ingenieros S.A.
- Formato: FIEBDC-3/2016
- Programa: Generador de precios de la construcción. CYPE Ingenieros, S.A.
- Fecha: 24/05/2024
- Ámbito geográfico: México
- Divisa: MXN
- Costes indirectos: 3 %
- Gastos generales: 13 %
- Beneficio industrial: 6 %
- IVA: 16 %

## U Urbanización interior del predio

### UR Riego

#### URE Equipos

**URE030** Ud Inundador.
Inundador aéreo, de 1/2" de diámetro, formado por tobera inundadora, de latón, adaptador de tobera y tubo de acero galvanizado. Incluso accesorios de conexión a la tubería de abastecimiento y distribución.
Incluye: Instalación en el terreno y conexión hidráulica a la tubería de abastecimiento y distribución. Limpieza hidráulica de la unidad. Ajuste del caudal de agua.
Criterio de cuantificación de proyecto: Número de unidades previstas, según documentación gráfica de Proyecto.
Criterio de cuantificación de obra: Se medirá el número de unidades realmente ejecutadas según especificaciones de Proyecto.

| Código | Ud | Descripción | Rendimiento | Precio | Importe |
|---|---|---|---|---|---|
| mt48wwg210a | Ud | Tubo de acero galvanizado, de 1 m de longitud, conexión de 1/2" de diámetro. (material) | 1 | 101.75 | 101.750 |
| mt48wwg220a | Ud | Adaptador para tobera, de ABS, conexión de 1/2" de diámetro. (material) | 1 | 29.16 | 29.160 |
| mt48inu010a | Ud | Tobera inundadora, de latón, conexión de 1/2" de diámetro. (material) | 1 | 57.32 | 57.320 |
| mt37tpj023ca | Ud | Collarín de toma de PP con dos tornillos, para tubo de 32 mm de diámetro exterior, con toma para conexión roscada de 1/2" de diámetro, PN=16 atm, con juntas elásticas de EPDM, según ISO 15874-3. (material) | 1 | 48.87 | 48.870 |
| mo008 | h | Oficial plomero. (mano de obra) | 0.137 | 123.28 | 16.889 |
| mo107 | h | Ayudante plomero. (mano de obra) | 0.137 | 72.91 | 9.989 |
| % | % | Herramienta menor | 2 % | 263.978 | 5.280 |
|  |  | Costes directos |  |  | 269.258 |

Residuos:
- colocación: mt37tpj023ca; factor de residuo 0.0275

## Recursos

**mt37tpj023ca** Ud Collarín de toma de PP con dos tornillos
Datos técnicos: Coste energético 36.833 MJ; Emisión de CO2 1.858 kg; Código LER 17 02 03; Masa del elemento 0.38 kg; Volumen 0.000633 m3
Residuos:
- embalaje: re150101 Envases de papel y cartón. (componente de residuo); rendimiento 0.035 kg; Código LER 15 01 01; Masa del elemento 1 kg; Volumen 0.001333 m3
