# Informe de resultados de la prueba a compresión de corazones

- Propiedad del archivo: CYPE Ingenieros S.A.
- Formato: FIEBDC-3/2016
- Programa: Generador de precios de la construcción. CYPE Ingenieros, S.A.
- Fecha: 24/05/2024
- Ámbito geográfico: México
- Divisa: MXN
- Costes indirectos: 3 %
- Gastos generales: 13 %
- Beneficio industrial: 6 %
- IVA: 16 %

## X Control de calidad y pruebas

### XE Estructuras de concreto

#### XEI Pruebas informativas

**XEI095** Ud Informe de resultados de la prueba a compresión de corazones.
Informe de los resultados de la prueba, realizado en laboratorio acreditado en el área técnica correspondiente, para determinar la resistencia a compresión de un concreto endurecido mediante la extracción de corazones.
Incluye: Emisión del informe de resultados.
Criterio de cuantificación de proyecto: Número de unidades previstas, según documentación del Plan de control de calidad.

| Código | Ud | Descripción | Rendimiento | Precio | Importe |
|---|---|---|---|---|---|
| mt49hoc020 | Ud | Informe de resultados de estudios de calidad en base a extracción de corazones de concreto endurecido. (material) | 1 | 2431.8 | 2431.800 |
| % | % | Herramienta menor | 2 % | 2431.800 | 48.636 |
|  |  | Costes directos |  |  | 2480.436 |
