# Prueba no destructiva: ultrasonidos

- Propiedad del archivo: CYPE Ingenieros S.A.
- Formato: FIEBDC-3/2016
- Programa: Generador de precios de la construcción. CYPE Ingenieros, S.A.
- Fecha: 24/05/2024
- Ámbito geográfico: México
- Divisa: MXN
- Costes indirectos: 3 %
- Gastos generales: 13 %
- Beneficio industrial: 6 %
- IVA: 16 %

## X Control de calidad y pruebas

### XE Estructuras de concreto

#### XEI Pruebas informativas

**XEI120** Ud Prueba no destructiva: ultrasonidos.
Prueba no destructiva consistente en la determinación de la velocidad de propagación de los impulsos ultrasónicos en columna existente, mediante el uso de ultrasonidos, midiendo el tiempo de recorrido de una onda ultrasónica dentro del concreto, entre un emisor y un receptor colocados sobre su superficie, para obtener la calidad y la homogeneidad del concreto endurecido. Incluso desplazamiento a obra.
Incluye: Desplazamiento a obra. Realización de la prueba.
Criterio de cuantificación de proyecto: Número de unidades previstas, según documentación gráfica de Proyecto.

| Código | Ud | Descripción | Rendimiento | Precio | Importe |
|---|---|---|---|---|---|
| mt49hpa070b | Ud | Prueba para determinar la velocidad de propagación de los impulsos ultrasónicos en una columna, mediante el uso de ultrasonidos, incluso desplazamiento a obra. (material) | 1 | 142.07 | 142.070 |
| % | % | Herramienta menor | 2 % | 142.070 | 2.841 |
|  |  | Costes directos |  |  | 144.911 |
