# Prueba de mallas electrosoldadas de cada diámetro

- Propiedad del archivo: CYPE Ingenieros S.A.
- Formato: FIEBDC-3/2016
- Programa: Generador de precios de la construcción. CYPE Ingenieros, S.A.
- Fecha: 02/11/2025
- Ámbito geográfico: México
- Divisa: MXN
- Costes indirectos: 3 %
- Gastos generales: 13 %
- Beneficio industrial: 6 %
- IVA: 16 %

## X Control de calidad y pruebas

### XE Estructuras de concreto

#### XEM Mallas electrosoldadas

**XEM020** Ud Prueba de mallas electrosoldadas de cada diámetro.
Prueba a realizar en laboratorio acreditado en el área técnica correspondiente, sobre una muestra de una malla electrosoldada de cada diámetro diferente, tomada en obra, para la determinación de las siguientes características mecánicas: límite elástico, carga de rotura, alargamiento de rotura y alargamiento bajo carga máxima según ISO 15630-2.
Incluye: Desplazamiento a obra. Toma de muestras. Realización de pruebas. Redacción de informe de los resultados de las pruebas realizadas.
Criterio de cuantificación de proyecto: Prueba a realizar, según documentación del Plan de control de calidad.

| Código | Ud | Descripción | Rendimiento | Precio | Importe |
|---|---|---|---|---|---|
| mt49arm060 | Ud | Prueba para determinar las siguientes características mecánicas: el límite elástico, la carga de rotura, el alargamiento de rotura y el alargamiento bajo carga máxima sobre una muestra de una malla electrosoldada de cada diámetro diferente según ISO 15630-2, incluso desplazamiento a obra, toma de muestra e informe de resultados. (material) | 1 | 828.59 | 828.590 |
| % | % | Herramienta menor | 2 % | 828.590 | 16.572 |
|  |  | Costes directos |  |  | 845.162 |
