# Prueba de revestimiento cerámico

- Propiedad del archivo: CYPE Ingenieros S.A.
- Formato: FIEBDC-3/2016
- Programa: Generador de precios de la construcción. CYPE Ingenieros, S.A.
- Fecha: 07/10/2024
- Ámbito geográfico: México
- Divisa: MXN
- Costes indirectos: 3 %
- Gastos generales: 13 %
- Beneficio industrial: 6 %
- IVA: 16 %

## X Control de calidad y pruebas

### XL Materiales cerámicos

#### XLR Revestimientos

**XLR010** Ud Prueba de revestimiento cerámico.
Pruebas a realizar en laboratorio acreditado en el área técnica correspondiente, sobre una muestra de revestimiento cerámico, tomada en obra, para la determinación de las siguientes características: características dimensionales y aspecto superficial según ISO 10545-2. Incluso desplazamiento a obra e informe de resultados.
Incluye: Desplazamiento a obra. Toma de muestras. Realización de pruebas. Redacción de informe de los resultados de las pruebas realizadas.
Criterio de cuantificación de proyecto: Prueba a realizar, según documentación del Plan de control de calidad.

| Código | Ud | Descripción | Rendimiento | Precio | Importe |
|---|---|---|---|---|---|
| mt49des010 | Ud | Repercusión de desplazamiento a obra para la toma de muestras. (material) | 1 | 11.6 | 11.600 |
| mt49bac020 | Ud | Toma en obra de muestras de revestimiento cerámico cuyo peso no exceda de 50 kg. (material) | 1 | 501.82 | 501.820 |
| mt49bac060 | Ud | Prueba para determinar las características dimensionales y el aspecto superficial de una muestra de revestimiento cerámico, según ISO 10545-2. (material) | 1 | 2479.8 | 2479.800 |
| mt49bac030 | Ud | Informe de resultados de las pruebas realizadas sobre una muestra de revestimiento cerámico. (material) | 1 | 1505.47 | 1505.470 |
| % | % | Herramienta menor | 2 % | 4498.690 | 89.974 |
|  |  | Costes directos |  |  | 4588.664 |
