# Prueba de tejas cerámicas

- Propiedad del archivo: CYPE Ingenieros S.A.
- Formato: FIEBDC-3/2016
- Programa: Generador de precios de la construcción. CYPE Ingenieros, S.A.
- Fecha: 24/05/2024
- Ámbito geográfico: México
- Divisa: MXN
- Costes indirectos: 3 %
- Gastos generales: 13 %
- Beneficio industrial: 6 %
- IVA: 16 %

## X Control de calidad y pruebas

### XL Materiales cerámicos

#### XLT Tejas

**XLT010** Ud Prueba de tejas cerámicas.
Pruebas a realizar en laboratorio acreditado en el área técnica correspondiente, sobre una muestra de teja cerámica, tomada en obra, para la determinación de las siguientes características: características geométricas y defectos estructurales, inclusiones calcáreas, permeabilidad al agua, resistencia al impacto, resistencia a la flexión, resistencia a la helada. Incluso desplazamiento a obra e informe de resultados.
Incluye: Desplazamiento a obra. Toma de muestras. Realización de pruebas. Redacción de informe de los resultados de las pruebas realizadas.
Criterio de cuantificación de proyecto: Prueba a realizar, según documentación del Plan de control de calidad.

| Código | Ud | Descripción | Rendimiento | Precio | Importe |
|---|---|---|---|---|---|
| mt49des010 | Ud | Repercusión de desplazamiento a obra para la toma de muestras. (material) | 1 | 11.7 | 11.700 |
| mt49tac020 | Ud | Toma en obra de muestras de tejas cerámicas, cuyo peso no exceda de 50 kg. (material) | 1 | 469.5 | 469.500 |
| mt49tac070 | Ud | Prueba para determinar las características geométricas y defectos estructurales de una muestra de tejas cerámicas. (material) | 1 | 1573.33 | 1573.330 |
| mt49tac090 | Ud | Prueba para determinar las inclusiones calcáreas de una muestra de tejas cerámicas. (material) | 1 | 1568.58 | 1568.580 |
| mt49tac040 | Ud | Prueba para determinar la permeabilidad al agua de una muestra de tejas cerámicas. (material) | 1 | 2662.11 | 2662.110 |
| mt49tac060 | Ud | Prueba para determinar la resistencia al impacto de una muestra de tejas cerámicas. (material) | 1 | 749.01 | 749.010 |
| mt49tac050 | Ud | Prueba para determinar la resistencia a flexión de una muestra de tejas cerámicas. (material) | 1 | 4697.65 | 4697.650 |
| mt49tac080 | Ud | Prueba para determinar la resistencia a la helada de una muestra de tejas cerámicas. (material) | 1 | 3930.45 | 3930.450 |
| mt49tac030 | Ud | Informe de resultados de las pruebas realizadas sobre una muestra de tejas cerámicas. (material) | 1 | 1408.96 | 1408.960 |
| % | % | Herramienta menor | 2 % | 17071.290 | 341.426 |
|  |  | Costes directos |  |  | 17412.716 |
