# Entablado de madera para protección de hueco horizontal de elevador

- Propiedad del archivo: CYPE Ingenieros S.A.
- Formato: FIEBDC-3/2016
- Programa: Generador de precios de la construcción. CYPE Ingenieros, S.A.
- Fecha: 24/05/2024
- Ámbito geográfico: México
- Divisa: MXN
- Costes indirectos: 3 %
- Gastos generales: 13 %
- Beneficio industrial: 6 %
- IVA: 16 %

## Y Seguridad y salud

### YC Sistemas de protección colectiva

#### YCH Protección de huecos horizontales en estructuras

**YCH035** Ud Entablado de madera para protección de hueco horizontal de elevador.
Protección de hueco horizontal de losa, para paso de elevador de 2x1,9 m mediante tablones de madera de pino de 25x7,5 cm, colocados uno junto a otro hasta cubrir la totalidad del hueco, unidos a un rollizo de madera de 10 a 12 cm de diámetro mediante clavazón, quedando el conjunto con la suficiente resistencia para soportar los esfuerzos a los que se le va a someter y sujeto a la losa con puntas planas de acero de modo que se impida su movimiento horizontal. Amortizable en 4 usos.
Criterio de cuantificación de proyecto: Número de unidades previstas, según Estudio o Estudio Básico de Seguridad y Salud.
Criterio de cuantificación de obra: Se medirá el número de unidades realmente colocadas según especificaciones de Estudio o Estudio Básico de Seguridad y Salud.

| Código | Ud | Descripción | Rendimiento | Precio | Importe |
|---|---|---|---|---|---|
| mt50spv030a | m | Rollizo de madera, de 10 a 12 cm de diámetro. (material) | 0.8 | 68.9 | 55.120 |
| mt50spa050o | m³ | Tablón de madera de pino, dimensiones 25x7,5 cm. (material) | 0.078 | 6692.74 | 522.034 |
| mt50sph020 | kg | Puntas planas de acero de 20x100 mm. (material) | 1.012 | 18.43 | 18.651 |
| mo119 | h | Oficial 1ª Seguridad y Salud. (mano de obra) | 0.832 | 119.98 | 99.823 |
| mo120 | h | Peón Seguridad y Salud. (mano de obra) | 0.832 | 70.3 | 58.490 |
| % | % | Herramienta menor | 2 % | 754.118 | 15.082 |
|  |  | Costes directos |  |  | 769.200 |

Residuos:
- colocación: mt50spv030a Rollizo de madera, de 10 a 12 cm de diámetro; factor de residuo 0.0119714
- colocación: mt50spa050o Tablón de madera de pino, dimensiones 25x7,5 cm; factor de residuo 1
- colocación: mt50sph020 Puntas planas de acero de 20x100 mm; factor de residuo 0.010598

## Recursos

**mt50spv030a** m Rollizo de madera, de 10 a 12 cm de diámetro
Datos técnicos: Coste energético 403.098 MJ; Emisión de CO2 -12.270 kg; Código LER 17 02 01; Masa del elemento 6.498 kg; Volumen 0.005907 m3
Residuos:
- embalaje: re170203 Plástico. (componente de residuo); rendimiento 0.002 kg; Código LER 17 02 03; Masa del elemento 1 kg; Volumen 0.001667 m3

**mt50spa050o** m³ Tablón de madera de pino, dimensiones 25x7,5 cm
Datos técnicos: Coste energético 78108.000 MJ; Emisión de CO2 -1069.500 kg; Código LER 17 02 01; Masa del elemento 575 kg; Volumen 0.522727 m3

**mt50sph020** kg Puntas planas de acero de 20x100 mm
Datos técnicos: Coste energético 9.830 MJ; Emisión de CO2 0.510 kg; Código LER 17 04 05; Masa del elemento 1 kg; Volumen 0.000476 m3
