# Sistema S de red de seguridad colocada horizontalmente en estructuras prefabricadas y metálicas

- Propiedad del archivo: CYPE Ingenieros S.A.
- Formato: FIEBDC-3/2016
- Programa: Generador de precios de la construcción. CYPE Ingenieros, S.A.
- Fecha: 24/05/2024
- Ámbito geográfico: México
- Divisa: MXN
- Costes indirectos: 3 %
- Gastos generales: 13 %
- Beneficio industrial: 6 %
- IVA: 16 %

## Y Seguridad y salud

### YC Sistemas de protección colectiva

#### YCI Protección durante la ejecución de losas

**YCI040** m² Sistema S de red de seguridad colocada horizontalmente en estructuras prefabricadas y metálicas.
Sistema S de red de seguridad desplazable, colocada horizontalmente en estructuras prefabricadas de concreto y estructuras metálicas, formado por: red de seguridad S A2 M100 Q M, de poliamida de alta tenacidad, sin nudos, de color blanco, para cubrir huecos horizontales de superficie comprendida entre 250 y 500 m². Incluso cuerda de unión de polipropileno, para unir las redes y elementos para el desplazamiento y tensado de las redes.
Criterio de cuantificación de proyecto: Superficie medida según Estudio o Estudio Básico de Seguridad y Salud.
Criterio de cuantificación de obra: Se medirá la superficie realmente montada según especificaciones de Estudio o Estudio Básico de Seguridad y Salud.

| Código | Ud | Descripción | Rendimiento | Precio | Importe |
|---|---|---|---|---|---|
| mt50sph010da | m² | Red de seguridad S A2 M100 Q M, de poliamida de alta tenacidad, sin nudos, de color blanco. Cuerda de red de calibre 4,5 mm. Energía de la red A2 (entre 2,2 y 4,4 kJ). Configuración de la red cuadrada, con cuerda perimetral de polipropileno de 16 mm de diámetro. (material) | 0.726 | 57.47 | 41.723 |
| mt50spr170b | m | Cuerda de unión O de polipropileno de alta tenacidad, con tratamiento a los rayos UV, D=8 mm y carga de rotura superior a 7,5 kN. (material) | 1.339 | 3.19 | 4.271 |
| mt50spr100d | m | Cable de acero de 10 mm de diámetro. (material) | 0.111 | 44.86 | 4.979 |
| mt50spr095 | Ud | Polea de acero, con carga de rotura superior a 20 kN. (material) | 0.085 | 217.68 | 18.503 |
| mt50spr096 | Ud | Mosquetón de acero galvanizado, con tuerca de seguridad y carga de rotura superior a 20 kN. (material) | 0.085 | 341 | 28.985 |
| mq07ple010ff | Ud | Renta diaria de plataforma elevadora de tijera, motor diésel, de 15 m de altura máxima de trabajo, incluso mantenimiento y seguro de responsabilidad civil. (maquinaria) | 0.012 | 2004.02 | 24.048 |
| mq07ple020ff | Ud | Transporte a obra y retirada de plataforma elevadora de tijera, motor diésel, de 15 m de altura máxima de trabajo. (maquinaria) | 0.001 | 1994.05 | 1.994 |
| mo119 | h | Oficial 1ª Seguridad y Salud. (mano de obra) | 0.219 | 119.98 | 26.276 |
| mo120 | h | Peón Seguridad y Salud. (mano de obra) | 0.219 | 70.3 | 15.396 |
| % | % | Herramienta menor | 2 % | 166.175 | 3.324 |
|  |  | Costes directos |  |  | 169.499 |

Residuos:
- colocación: mt50sph010da; factor de residuo 1
- colocación: mt50spr100d Cable de acero de 10 mm de diámetro; factor de residuo 0.0140007

## Recursos

**mt50sph010da** m² Red de seguridad S A2 M100 Q M
Datos técnicos: Coste energético 35.167 MJ; Emisión de CO2 1.746 kg; Código LER 17 02 03; Masa del elemento 0.329 kg; Volumen 0.000548 m3
Residuos:
- embalaje: re170203 Plástico. (componente de residuo); rendimiento 0.034 kg; Código LER 17 02 03; Masa del elemento 1 kg; Volumen 0.001667 m3

**mt50spr100d** m Cable de acero de 10 mm de diámetro
Datos técnicos: Coste energético 2.709 MJ; Emisión de CO2 0.199 kg; Código LER 17 04 11; Masa del elemento 0.2717 kg; Volumen 0.000181 m3
Residuos:
- embalaje: re150101 Envases de papel y cartón. (componente de residuo); rendimiento 0.071 kg; Código LER 15 01 01; Masa del elemento 1 kg; Volumen 0.001333 m3

**mt50spr095** Ud Polea de acero, con carga de rotura superior a 20 kN
Datos técnicos: Coste energético 1.002 MJ; Emisión de CO2 0.111 kg
Residuos:
- embalaje: re150101 Envases de papel y cartón; rendimiento 0.072 kg

**mt50spr096** Ud Mosquetón de acero galvanizado, con tuerca de seguridad y carga de rotura superior a 20 kN
Datos técnicos: Coste energético 6.868 MJ; Emisión de CO2 0.544 kg
Residuos:
- embalaje: re150101 Envases de papel y cartón; rendimiento 0.09 kg
- embalaje: re170203 Plástico; rendimiento 0.045 kg
