# Línea de anclaje horizontal permanente, de cable de acero, con amortiguador de caídas

- Propiedad del archivo: CYPE Ingenieros S.A.
- Formato: FIEBDC-3/2016
- Programa: Generador de precios de la construcción. CYPE Ingenieros, S.A.
- Fecha: 24/05/2024
- Ámbito geográfico: México
- Divisa: MXN
- Costes indirectos: 3 %
- Gastos generales: 13 %
- Beneficio industrial: 6 %
- IVA: 16 %

## Y Seguridad y salud

### YC Sistemas de protección colectiva

#### YCL Líneas y dispositivos de anclaje

**YCL120** Ud Línea de anclaje horizontal permanente, de cable de acero, con amortiguador de caídas.
Línea de anclaje horizontal permanente, de cable de acero, con amortiguador de caídas, de 10 m de longitud, clase C, compuesta por 1 anclaje terminal de aleación de aluminio L-2653 con tratamiento térmico T6, acabado con pintura epoxi-poliéster; 1 anclaje terminal con amortiguador de acero inoxidable AISI 316, acabado brillante; 1 anclaje intermedio de aleación de aluminio L-2653 con tratamiento térmico T6, acabado con pintura epoxi-poliéster; cable flexible de acero galvanizado, de 10 mm de diámetro, compuesto por 7 cordones de 19 hilos; tensor de caja abierta, con ojo en un extremo y horquilla en el extremo opuesto; conjunto de un sujetacables y un terminal manual; protector para cabo; placa de señalización y conjunto de dos precintos de seguridad. Incluso fijaciones para la sujeción de los componentes de la línea de anclaje al soporte.
Criterio de cuantificación de proyecto: Número de unidades previstas, según Estudio o Estudio Básico de Seguridad y Salud.
Criterio de cuantificación de obra: Se medirá el número de unidades realmente colocadas según especificaciones de Estudio o Estudio Básico de Seguridad y Salud.

| Código | Ud | Descripción | Rendimiento | Precio | Importe |
|---|---|---|---|---|---|
| mt50spl110 | Ud | Anclaje terminal de aleación de aluminio L-2653 con tratamiento térmico T6, acabado con pintura epoxi-poliéster. (material) | 1 | 215.05 | 215.050 |
| mt50spl105a | Ud | Fijación compuesta por taquete químico, arandela y tornillo de acero de 12 mm de diámetro y 80 mm de longitud. (material) | 6 | 86.9 | 521.400 |
| mt50spl100 | Ud | Anclaje terminal con amortiguador, de acero inoxidable AISI 316, acabado brillante. (material) | 1 | 1882.74 | 1882.740 |
| mt50spl005 | Ud | Fijación compuesta por taquete químico, arandela y tornillo de acero inoxidable de 12 mm de diámetro y 80 mm de longitud. (material) | 4 | 105.33 | 421.320 |
| mt50spl120 | Ud | Anclaje intermedio de aleación de aluminio L-2653 con tratamiento térmico T6, acabado con pintura epoxi-poliéster. (material) | 1 | 559.56 | 559.560 |
| mt50spl130 | m | Cable flexible de acero galvanizado, de 10 mm de diámetro, compuesto por 7 cordones de 19 hilos, incluso prensado terminal con casquillo de cobre y guardacable en un extremo. (material) | 10.5 | 38.4 | 403.200 |
| mt50spl040 | Ud | Tensor de caja abierta, con ojo en un extremo y horquilla en el extremo opuesto. (material) | 1 | 1448.26 | 1448.260 |
| mt50spl050 | Ud | Conjunto de un sujetacables y un terminal manual, de acero inoxidable. (material) | 1 | 548.59 | 548.590 |
| mt50spl080 | Ud | Protector para cabo, de PVC, color amarillo. (material) | 1 | 87.77 | 87.770 |
| mt50spl060 | Ud | Placa de señalización de la línea de anclaje. (material) | 1 | 272.09 | 272.090 |
| mt50spl070 | Ud | Conjunto de dos precintos de seguridad. (material) | 1 | 329.15 | 329.150 |
| mo119 | h | Oficial 1ª Seguridad y Salud. (mano de obra) | 0.934 | 119.98 | 112.061 |
| mo120 | h | Peón Seguridad y Salud. (mano de obra) | 1.401 | 70.3 | 98.490 |
| % | % | Herramienta menor | 2 % | 6899.681 | 137.994 |
|  |  | Costes directos |  |  | 7037.675 |

Residuos:
- colocación: mt50spl130; factor de residuo 0.0145207

## Recursos

**mt50spl110** Ud Anclaje terminal de aleación de aluminio L-2653 con tratamiento térmico T6, acabado con pintura epoxi-poliéster
Datos técnicos: Coste energético 22.429 MJ; Emisión de CO2 1.709 kg
Residuos:
- embalaje: re150101 Envases de papel y cartón. (componente de residuo); rendimiento 0.072 kg; Código LER 15 01 01; Masa del elemento 1 kg; Volumen 0.001333 m3

**mt50spl100** Ud Anclaje terminal con amortiguador, de acero inoxidable AISI 316, acabado brillante
Datos técnicos: Coste energético 47.375 MJ; Emisión de CO2 7.974 kg
Residuos:
- embalaje: re150101 Envases de papel y cartón; rendimiento 1.311 kg

**mt50spl120** Ud Anclaje intermedio de aleación de aluminio L-2653 con tratamiento térmico T6, acabado con pintura epoxi-poliéster
Datos técnicos: Coste energético 19.854 MJ; Emisión de CO2 1.520 kg
Residuos:
- embalaje: re150101 Envases de papel y cartón; rendimiento 0.072 kg

**mt50spl130** m Cable flexible de acero galvanizado
Datos técnicos: Coste energético 15.406 MJ; Emisión de CO2 1.627 kg; Código LER 17 04 11; Masa del elemento 0.6123 kg; Volumen 0.000408 m3
Residuos:
- embalaje: re150101 Envases de papel y cartón; rendimiento 0.07 kg

**mt50spl040** Ud Tensor de caja abierta, con ojo en un extremo y horquilla en el extremo opuesto
Datos técnicos: Coste energético 5.740 MJ; Emisión de CO2 0.357 kg
Residuos:
- embalaje: re150101 Envases de papel y cartón; rendimiento 0.072 kg

**mt50spl050** Ud Conjunto de un sujetacables y un terminal manual, de acero inoxidable
Datos técnicos: Coste energético 26.863 MJ; Emisión de CO2 4.908 kg
Residuos:
- embalaje: re150101 Envases de papel y cartón; rendimiento 1.245 kg

**mt50spl060** Ud Placa de señalización de la línea de anclaje
Datos técnicos: Coste energético 56.207 MJ; Emisión de CO2 2.815 kg
Residuos:
- embalaje: re150101 Envases de papel y cartón; rendimiento 0.03 kg
