# Vallado provisional de solar con placas prefabricadas de concreto

- Propiedad del archivo: CYPE Ingenieros S.A.
- Formato: FIEBDC-3/2016
- Programa: Generador de precios de la construcción. CYPE Ingenieros, S.A.
- Fecha: 24/05/2024
- Ámbito geográfico: México
- Divisa: MXN
- Costes indirectos: 3 %
- Gastos generales: 13 %
- Beneficio industrial: 6 %
- IVA: 16 %

## Y Seguridad y salud

### YC Sistemas de protección colectiva

#### YCR Vallado provisional de solar

**YCR040** m Vallado provisional de solar con placas prefabricadas de concreto.
Vallado provisional de solar, de 2 m de altura, compuesto por placas aligeradas de concreto reforzado, de 1,92x0,40 m y 4 cm de espesor, amortizables en 5 usos, y soportes prefabricados de concreto reforzado, de 2,5 m de longitud y 12x14 cm de sección, anclados al terreno mediante dados de concreto f'c=20 MPa (200 kg/cm²), clasificación de exposición A1, tamaño máximo del agregado 20 mm, revenimiento menor de 5 cm de 60x60x60 cm, cada 2,0 m, amortizables en 5 usos.
Criterio de cuantificación de proyecto: Longitud medida según Estudio o Estudio Básico de Seguridad y Salud.
Criterio de cuantificación de obra: Se medirá la longitud realmente montada según especificaciones de Estudio o Estudio Básico de Seguridad y Salud.

| Código | Ud | Descripción | Rendimiento | Precio | Importe |
|---|---|---|---|---|---|
| mt50spv065 | Ud | Placa aligerada de concreto reforzado de 1,92x0,4 m y 4 cm de espesor. (material) | 0.5 | 168.97 | 84.485 |
| mt50spv060a | Ud | Poste prefabricado de concreto reforzado de 2,5 m de longitud y 12x14 cm de sección. (material) | 0.14 | 397.18 | 55.605 |
| mt10hmf071cf | m³ | Concreto simple f'c=20 MPa (200 kg/cm²), clasificación de exposición A1, tamaño máximo del agregado 20 mm, revenimiento nominal del concreto fresco menor de 5 mm, premezclado, según RCDF NTC Diseño y Construcción de Estructuras de Concreto (2004). (material) | 0.151 | 1235.74 | 186.597 |
| mo119 | h | Oficial 1ª Seguridad y Salud. (mano de obra) | 0.732 | 119.98 | 87.825 |
| mo120 | h | Peón Seguridad y Salud. (mano de obra) | 0.732 | 70.3 | 51.460 |
| % | % | Herramienta menor | 2 % | 465.972 | 9.319 |
|  |  | Costes directos |  |  | 475.291 |

Residuos:
- colocación: mt50spv065 Placa aligerada de concreto reforzado de 1,92x0,4 m y 4 cm de espesor; factor de residuo 1
- colocación: mt50spv060a Poste prefabricado de concreto reforzado de 2,5 m de longitud y 12x14 cm de sección; factor de residuo 1
- colocación: mt10hmf071cf; factor de residuo 0.0016

## Recursos

**mt50spv065** Ud Placa aligerada de concreto reforzado de 1,92x0,4 m y 4 cm de espesor
Datos técnicos: Coste energético 62.370 MJ; Emisión de CO2 8.190 kg; Código LER 17 01 01; Masa del elemento 63 kg; Volumen 0.042 m3

**mt50spv060a** Ud Poste prefabricado de concreto reforzado de 2,5 m de longitud y 12x14 cm de sección
Datos técnicos: Coste energético 79.200 MJ; Emisión de CO2 10.400 kg; Código LER 17 01 01; Masa del elemento 80 kg; Volumen 0.053333 m3

**mt10hmf071cf** m³ Concreto simple f'c=20 MPa (200 kg/cm²)
Datos técnicos: Coste energético 1840.000 MJ; Emisión de CO2 230.000 kg; Código LER 17 01 01; Masa del elemento 2300 kg; Volumen 1.533333 m3
