# Bolsa portaelectrodos

- Propiedad del archivo: CYPE Ingenieros S.A.
- Formato: FIEBDC-3/2016
- Programa: Generador de precios de la construcción. CYPE Ingenieros, S.A.
- Fecha: 24/05/2024
- Ámbito geográfico: México
- Divisa: MXN
- Costes indirectos: 3 %
- Gastos generales: 13 %
- Beneficio industrial: 6 %
- IVA: 16 %

## Y Seguridad y salud

### YI Equipos de protección individual

#### YIU Para el cuerpo (vestuario de protección)

**YIU032** Ud Bolsa portaelectrodos.
Bolsa portaelectrodos para soldador, amortizable en 10 usos.
Criterio de cuantificación de proyecto: Número de unidades previstas, según Estudio o Estudio Básico de Seguridad y Salud.
Criterio de cuantificación de obra: Se medirá el número de unidades realmente suministradas según especificaciones de Estudio o Estudio Básico de Seguridad y Salud.

| Código | Ud | Descripción | Rendimiento | Precio | Importe |
|---|---|---|---|---|---|
| mt50epu032j | Ud | Bolsa portaelectrodos para soldador, EPI de categoría II, según ISO 11611, cumpliendo todos los requisitos de seguridad. (material) | 0.1 | 54.64 | 5.464 |
| % | % | Herramienta menor | 2 % | 5.464 | 0.109 |
|  |  | Costes directos |  |  | 5.573 |
