# Acometida provisional a caseta prefabricada de obra

- Propiedad del archivo: CYPE Ingenieros S.A.
- Formato: FIEBDC-3/2016
- Programa: Generador de precios de la construcción. CYPE Ingenieros, S.A.
- Fecha: 24/05/2024
- Ámbito geográfico: México
- Divisa: MXN
- Costes indirectos: 3 %
- Gastos generales: 13 %
- Beneficio industrial: 6 %
- IVA: 16 %

## Y Seguridad y salud

### YP Instalaciones provisionales de higiene y bienestar

#### YPA Acometidas a casetas prefabricadas

**YPA010** Ud Acometida provisional a caseta prefabricada de obra.
Acometida provisional de plomería enterrada a caseta prefabricada de obra. Incluso conexión a la red provisional de obra, hasta una distancia máxima de 8 m.
Incluye: Excavación manual de las zanjas y saneamiento de tierras sueltas del fondo excavado. Replanteo del recorrido de la acometida. Presentación en seco de la tubería. Vertido de la arena en el fondo de la zanja. Colocación de la tubería. Montaje, conexionado y comprobación de su correcto funcionamiento. Reposición del piso con concreto simple. Desmontaje del conjunto.
Criterio de cuantificación de proyecto: Número de unidades previstas, según Estudio o Estudio Básico de Seguridad y Salud.
Criterio de cuantificación de obra: Se medirá el número de unidades realmente ejecutadas según especificaciones de Estudio o Estudio Básico de Seguridad y Salud.

| Código | Ud | Descripción | Rendimiento | Precio | Importe |
|---|---|---|---|---|---|
| mt50ica010c | Ud | Acometida provisional de plomería a caseta prefabricada de obra. (material) | 1 | 2248.54 | 2248.540 |
| % | % | Herramienta menor | 2 % | 2248.540 | 44.971 |
|  |  | Costes directos |  |  | 2293.511 |
