# Cinta bicolor

- Propiedad del archivo: CYPE Ingenieros S.A.
- Formato: FIEBDC-3/2016
- Programa: Generador de precios de la construcción. CYPE Ingenieros, S.A.
- Fecha: 24/05/2024
- Ámbito geográfico: México
- Divisa: MXN
- Costes indirectos: 3 %
- Gastos generales: 13 %
- Beneficio industrial: 6 %
- IVA: 16 %

## Y Seguridad y salud

### YS Señalización provisional de obras

#### YSB Balizamiento

**YSB050** m Cinta bicolor.
Suministro, colocación y desmontaje de cinta para balizamiento, de material plástico, de 10 cm de anchura y 0,1 mm de espesor, impresa por ambas caras en franjas de color amarillo y negro, sujeta sobre un soporte existente (no incluido en este precio).
Criterio de cuantificación de proyecto: Longitud medida según Estudio o Estudio Básico de Seguridad y Salud.
Criterio de cuantificación de obra: Se medirá la longitud realmente montada según especificaciones de Estudio o Estudio Básico de Seguridad y Salud.

| Código | Ud | Descripción | Rendimiento | Precio | Importe |
|---|---|---|---|---|---|
| mt50bal010d | m | Cinta para balizamiento, de material plástico, de 10 cm de anchura y 0,1 mm de espesor, impresa por ambas caras en franjas de color amarillo y negro. (material) | 1.1 | 2.86 | 3.146 |
| mo120 | h | Peón Seguridad y Salud. (mano de obra) | 0.095 | 70.3 | 6.679 |
| % | % | Herramienta menor | 2 % | 9.825 | 0.197 |
|  |  | Costes directos |  |  | 10.022 |

Residuos:
- colocación: mt50bal010d; factor de residuo 1

## Recursos

**mt50bal010d** m Cinta para balizamiento
Datos técnicos: Coste energético 0.727 MJ; Emisión de CO2 0.036 kg; Código LER 17 02 03; Masa del elemento 0.0075 kg; Volumen 0.000012 m3
