# Termo eléctrico

- Propiedad del archivo: CYPE Ingenieros S.A.
- Formato: FIEBDC-3/2016
- Programa: Generador de precios de la construcción. CYPE Ingenieros, S.A.
- Fecha: 24/05/2024
- Ámbito geográfico: México
- Divisa: MXN
- Costes indirectos: 3 %
- Gastos generales: 13 %
- Beneficio industrial: 6 %
- IVA: 16 %

## Z Rehabilitación energética

### ZC Calefacción, climatización y agua caliente sanitaria

#### ZCA Agua caliente

**ZCA010** Ud Termo eléctrico.
Rehabilitación energética de edificio mediante la colocación, en sustitución de equipo existente, de termo eléctrico para el servicio de agua caliente sanitaria, resistencia envainada de esteatita, capacidad 120 l, potencia 2 kW, eficiencia energética clase C, perfil de consumo L, ajuste de temperatura de 30°C a 80°C, de 440 mm de diámetro y 1164 mm de altura, formado por cuba de acero vitrificado, aislamiento de espuma de poliuretano, ánodo de sacrificio de magnesio con indicador luminoso de su estado, válvula de seguridad y válvula de retención, con función de protección antiheladas. Incluso soporte y anclajes de fijación, válvula de seguridad antirretorno, llaves de corte de esfera, latiguillos flexibles, tanto en la entrada de agua como en la salida. Totalmente montado, conexionado y probado.
Incluye: Replanteo del aparato. Fijación en paramento mediante elementos de anclaje. Colocación del aparato y accesorios. Conexionado con las redes de conducción de agua, eléctrica y de tierra. Puesta en marcha.
Criterio de cuantificación de proyecto: Número de unidades previstas, según documentación gráfica de Proyecto.
Criterio de cuantificación de obra: Se medirá el número de unidades realmente ejecutadas según especificaciones de Proyecto.

| Código | Ud | Descripción | Rendimiento | Precio | Importe |
|---|---|---|---|---|---|
| mt38ted015s | Ud | Termo eléctrico para el servicio de agua caliente sanitaria, resistencia envainada de esteatita, capacidad 120 l, potencia 2 kW, eficiencia energética clase C, perfil de consumo L, ajuste de temperatura de 30°C a 80°C, de 440 mm de diámetro y 1164 mm de altura, formado por cuba de acero vitrificado, aislamiento de espuma de poliuretano, ánodo de sacrificio de magnesio con indicador luminoso de su estado, válvula de seguridad y válvula de retención, con función de protección antiheladas. (material) | 1 | 11065.71 | 11065.710 |
| mt38tew010a | Ud | Latiguillo flexible de 20 cm y 1/2" de diámetro. (material) | 2 | 237.04 | 474.080 |
| mt37sve010c | Ud | Válvula de esfera de latón niquelado para roscar de 3/4". (material) | 2 | 137.3 | 274.600 |
| mt38www011 | Ud | Material auxiliar para instalaciones de agua caliente sanitaria (material) | 1 | 42.96 | 42.960 |
| mo008 | h | Oficial plomero. (mano de obra) | 1.179 | 123.28 | 145.347 |
| mo107 | h | Ayudante plomero. (mano de obra) | 1.179 | 72.91 | 85.961 |
| % | % | Herramienta menor | 2 % | 12088.658 | 241.773 |
|  |  | Costes directos |  |  | 12330.431 |

## Recursos

**mt38ted015s** Ud Termo eléctrico para el servicio de agua caliente sanitaria
Datos técnicos: Coste energético 1539.078 MJ; Emisión de CO2 104.953 kg
Residuos:
- embalaje: re150101 Envases de papel y cartón. (componente de residuo); rendimiento 1.397 kg; Código LER 15 01 01; Masa del elemento 1 kg; Volumen 0.001333 m3

**mt37sve010c** Ud Válvula de esfera de latón niquelado para roscar de 3/4"
Datos técnicos: Coste energético 720.409 MJ; Emisión de CO2 48.441 kg
Residuos:
- embalaje: re150101 Envases de papel y cartón; rendimiento 0.072 kg
