# Tina de hierro fundido "ROCA"

- Propiedad del archivo: CYPE INGENIEROS, S.A.
- Formato: FIEBDC-3/2002
- Ámbito geográfico: México
- Divisa: MXN
- Costes indirectos: 3.00 %
- Gastos generales: 13.00 %
- Beneficio industrial: 6.00 %
- IVA: 16.00 %

## S Señalización y equipamiento

### SA Muebles sanitarios

#### SAB Tinas

**SAB030** Ud Tina de hierro fundido "ROCA".
Tina rectangular de hierro fundido, modelo Continental "ROCA", color Blanco, de 1700x700x370 mm, con fondo antideslizante, equipada con grifería monomando mural para baño/regadera, con cartucho cerámico, acabado cromado, modelo Thesis. Incluso silicona para sellado de juntas.
Incluye: Replanteo. Colocación y fijación del aparato. Montaje del desagüe. Conexión a la red de evacuación. Montaje de la grifería. Conexión a las redes de agua fría y caliente. Comprobación de su correcto funcionamiento. Sellado de juntas.
Criterio de cuantificación de proyecto: Número de unidades previstas, según documentación gráfica de Proyecto.
Criterio de cuantificación de obra: Se medirá el número de unidades realmente colocadas según especificaciones de Proyecto.

| Código | Ud | Descripción | Rendimiento | Precio | Importe |
|---|---|---|---|---|---|
| mt30bhr005a | Ud | Tina rectangular de hierro fundido, modelo Continental "ROCA", color Blanco, de 1700x700x370 mm, con fondo antideslizante. (material) | 1.000 | 19947.08 | 19947.08 |
| mt31gmo024a | Ud | Grifería monomando mural para baño/regadera, con cartucho cerámico, acabado cromado, modelo Thesis "ROCA", compuesta de mezclador de baño/regadera con caño y brazo de regadera integrado, inversor automático baño/regadera y equipo de regadera formado por regadera de teléfono y manguera flexible de 1,70 m de latón cromado. (material) | 1.000 | 11984.83 | 11984.83 |
| mt30dba020 | Ud | Desagüe automático de latón-cobre para tina, acabado cromado. (material) | 1.000 | 3734.67 | 3734.67 |
| mt30www005 | Ud | Cartucho de 300 ml de silicona ácida monocomponente, fungicida, para sellado de juntas en ambientes húmedos. (material) | 0.036 | 222.16 | 8.00 |
| mo008 | h | Oficial plomero. (mano de obra) | 1.715 | 125.33 | 214.94 |
| % | % | Herramienta menor | 2 % | 35889.52 | 717.79 |
|  |  | Costes directos |  |  | 36607.31 |
