# Bolardo fijo, de madera

- Propiedad del archivo: CYPE INGENIEROS, S.A.
- Formato: FIEBDC-3/2002
- Ámbito geográfico: México
- Divisa: MXN
- Costes indirectos: 3.00 %
- Gastos generales: 13.00 %
- Beneficio industrial: 6.00 %
- IVA: 16.00 %

## T Equipamiento urbano

### TP Protecciones peatonales

#### TPH Hitos y bolardos

**TPH060** Ud Bolardo fijo, de madera.
Bolardo fijo prismático, de 80x15x15 cm, de madera tropical tratada con protector fungicida, insecticida e hidrófugo, con acabado en color natural, colocación con anclas y mortero cementoso de fraguado rápido, Webertec Trafic "WEBER".
Criterio de valoración económica: El precio no incluye la superficie soporte.
Incluye: Replanteo. Colocación.
Criterio de cuantificación de proyecto: Número de unidades previstas, según documentación gráfica de Proyecto.
Criterio de cuantificación de obra: Se medirá el número de unidades realmente ejecutadas según especificaciones de Proyecto.

| Código | Ud | Descripción | Rendimiento | Precio | Importe |
|---|---|---|---|---|---|
| mt52mug320a | Ud | Bolardo fijo prismático, de 80x15x15 cm, de madera tropical tratada con protector fungicida, insecticida e hidrófugo, con acabado en color natural, incluso anclas. (material) | 1.000 | 3614.35 | 3614.35 |
| mt09reh330 | kg | Mortero de resina epoxi con arena de sílice, de endurecimiento rápido, para relleno de anclajes. (material) | 0.200 | 72.26 | 14.45 |
| mo041 | h | Oficial albañil de obra civil. (mano de obra) | 0.555 | 127.32 | 70.66 |
| mo087 | h | Ayudante albañil de obra civil. (mano de obra) | 0.555 | 77.51 | 43.02 |
| % | % | Herramienta menor | 2 % | 3742.48 | 74.85 |
|  |  | Costes directos |  |  | 3817.33 |
