# Franja cortafuegos de placas de yeso, para edificio de uso industrial. Sistema "PLACO"

- Propiedad del archivo: CYPE INGENIEROS, S.A.
- Formato: FIEBDC-3/2002
- Ámbito geográfico: México
- Divisa: MXN
- Costes indirectos: 3.00 %
- Gastos generales: 13.00 %
- Beneficio industrial: 6.00 %
- IVA: 16.00 %

## I Instalaciones

### IO Contra incendios

#### IOF Protección pasiva contra incendios: franjas cortafuegos

**IOF024** m² Franja cortafuegos de placas de yeso, para edificio de uso industrial. Sistema "PLACO".
Franja cortafuegos inclinada, de 1 m en proyección horizontal, con una resistencia al fuego EI 90, para edificio de uso industrial, fijada mecánicamente a el muro colindante con subestructura soporte, sistema "PLACO", compuesta por 3 placas de yeso DF / - 1200 / 2500 / 15 / con los bordes longitudinales afinados, Placoflam PPF 15 "PLACO", formada por un alma de yeso de origen natural embutida e íntimamente ligada a dos láminas de cartón fuerte, reforzada por la inclusión en la masa de fibra de vidrio de hilo corto no tejido para mejorar su cohesión a temperaturas altas, fijadas a la subestructura soporte compuesta por canales y postes, formando escuadras separadas 750 mm entre sí, suspensiones y perfiles separados 400 mm entre sí. Incluso tornillos para la fijación de las placas, y pasta y cinta para el tratamiento de juntas.
Incluye: Replanteo. Formación de las escuadras con canales y postes. Colocación y fijación de las escuadras. Instalación de suspensiones. Colocación a presión de los perfiles contra las suspensiones. Preparación y corte de las placas. Atornillado de las placas a los perfiles. Tratamiento de juntas.
Criterio de cuantificación de proyecto: Superficie medida según documentación gráfica de Proyecto.
Criterio de cuantificación de obra: Se medirá la superficie realmente ejecutada según especificaciones de Proyecto.

| Código | Ud | Descripción | Rendimiento | Precio | Importe |
|---|---|---|---|---|---|
| mt12plp070b | m | Canal de perfil de acero galvanizado, R 48 "PLACO", fabricado mediante laminación en frío, de 3000 mm de longitud, 48x30 mm de sección y 0,55 mm de espesor. (material) | 3.670 | 33.51 | 122.98 |
| mt12plp060b | m | Poste de perfil de acero galvanizado, M 48 "PLACO", fabricado mediante laminación en frío, de 3000 mm de longitud, 46,5x36 mm de sección y 0,6 mm de espesor. (material) | 1.570 | 40.80 | 64.06 |
| mt12qlt030a | Ud | Tornillo autoperforante rosca-metal, TRPF 13 "PLACO", de 13 mm de longitud. (material) | 16.800 | 0.54 | 9.07 |
| mt12ple110 | Ud | Suspensión C "PLACO". (material) | 4.200 | 3.73 | 15.67 |
| mt12plp010 | m | Perfil de acero galvanizado, F-530 "PLACO", fabricado mediante laminación en frío, de 3000 mm de longitud, 45x16 mm de sección y 0,6 mm de espesor, para la realización de lambrines y techos. (material) | 3.000 | 32.76 | 98.28 |
| mt12ple030 | Ud | Pieza de empalme F-530 "PLACO". (material) | 0.900 | 5.80 | 5.22 |
| mt12psg082 | Ud | Fijación para concreto. (material) | 0.800 | 6.02 | 4.82 |
| mt12plk010gfocd | m² | Placa de yeso DF / - 1200 / 2500 / 15 / con los bordes longitudinales afinados, Placoflam PPF 15 "PLACO", formada por un alma de yeso de origen natural embutida e íntimamente ligada a dos láminas de cartón fuerte, reforzada por la inclusión en la masa de fibra de vidrio de hilo corto no tejido para mejorar su cohesión a temperaturas altas. (material) | 3.300 | 154.43 | 509.62 |
| mt12plt010a | Ud | Tornillo autorroscante TTPC 25 "PLACO", con cabeza de trompeta, de 25 mm de longitud, para instalación de placas de yeso sobre perfiles de espesor inferior a 6 mm. (material) | 20.000 | 0.26 | 5.20 |
| mt12plt010d | Ud | Tornillo autorroscante TTPC 45 "PLACO", con cabeza de trompeta, de 45 mm de longitud, para instalación de placas de yeso sobre perfiles de espesor inferior a 6 mm. (material) | 20.000 | 0.41 | 8.20 |
| mt12plt010f | Ud | Tornillo autorroscante TTPC 70 "PLACO", con cabeza de trompeta, de 70 mm de longitud, para instalación de placas de yeso sobre perfiles de espesor inferior a 6 mm. (material) | 20.000 | 0.91 | 18.20 |
| mt12plm010a | kg | Pasta de secado en polvo SN "PLACO"; Euroclase A2-s1, d0 de reacción al fuego, rango de temperatura de trabajo de 5 a 30°C, para aplicación manual con cinta de juntas; para el tratamiento de las juntas de las placas de yeso. (material) | 0.280 | 21.15 | 5.92 |
| mt12plj030 | m | Cinta autoadhesiva de malla de fibra de vidrio, "PLACO", para refuerzo de juntas. (material) | 0.900 | 13.77 | 12.39 |
| mo011 | h | Oficial montador. (mano de obra) | 0.379 | 123.28 | 46.72 |
| mo080 | h | Ayudante montador. (mano de obra) | 0.379 | 73.05 | 27.69 |
| mo053 | h | Oficial montador de mamparas y sistemas de placas. (mano de obra) | 0.568 | 123.28 | 70.02 |
| mo100 | h | Ayudante montador de mamparas y sistemas de placas. (mano de obra) | 0.568 | 73.05 | 41.49 |
| % | % | Herramienta menor | 2 % | 1065.55 | 21.31 |
|  |  | Costes directos |  |  | 1086.86 |
