# Aislamiento termoacústico interior de ductos metálicos

- Propiedad del archivo: CYPE INGENIEROS, S.A.
- Formato: FIEBDC-3/2002
- Ámbito geográfico: México
- Divisa: MXN
- Costes indirectos: 3.00 %
- Gastos generales: 13.00 %
- Beneficio industrial: 6.00 %
- IVA: 16.00 %

## N Aislamientos e impermeabilizaciones

### NA Aislamientos térmicos

#### NAC Ductos metálicos

**NAC015** m² Aislamiento termoacústico interior de ductos metálicos.
Aislamiento termoacústico interior para ducto metálico rectangular de climatización, realizado con lámina de espuma de polietileno reticulado de celdas cerradas, de 10 mm de espesor, resistencia térmica 0,256 m²K/W, conductividad térmica 0,039 W/(mK), fijado con adhesivo.
Incluye: Limpieza y preparación de la superficie soporte. Corte del aislamiento. Colocación del aislamiento. Fijación del aislamiento.
Criterio de cuantificación de proyecto: Superficie medida según documentación gráfica de Proyecto.
Criterio de cuantificación de obra: Se medirá la superficie realmente ejecutada según especificaciones de Proyecto.

| Código | Ud | Descripción | Rendimiento | Precio | Importe |
|---|---|---|---|---|---|
| mt42con100b | m² | Lámina de espuma de polietileno reticulado de celdas cerradas, de 10 mm de espesor, resistencia térmica 0,256 m²K/W, conductividad térmica 0,039 W/(mK), para el aislamiento de ductos de aire en climatización, Euroclase Bs1 d0 de reacción al fuego, con adhesivo de fijación. (material) | 1.100 | 105.45 | 116.00 |
| mo054 | h | Oficial colocador de aislantes. (mano de obra) | 0.189 | 123.28 | 23.30 |
| mo101 | h | Ayudante colocador de aislantes. (mano de obra) | 0.189 | 73.05 | 13.81 |
| % | % | Herramienta menor | 2 % | 153.11 | 3.06 |
|  |  | Costes directos |  |  | 156.17 |
