# Aislamiento térmico bajo losa, con lanas minerales

- Propiedad del archivo: CYPE INGENIEROS, S.A.
- Formato: FIEBDC-3/2002
- Ámbito geográfico: México
- Divisa: MXN
- Costes indirectos: 3.00 %
- Gastos generales: 13.00 %
- Beneficio industrial: 6.00 %
- IVA: 16.00 %

## N Aislamientos e impermeabilizaciones

### NA Aislamientos térmicos

#### NAD Losas

**NAD010** m² Aislamiento térmico bajo losa, con lanas minerales.
Aislamiento térmico bajo losa, con lana mineral, Ecovent® VN 035 "ISOVER", de 50 mm de espesor, revestido por una de sus caras con un velo negro, resistencia térmica 1,4 m²K/W, conductividad térmica 0,035 W/(mK). Colocación en obra: a tope, con adhesivo cementoso.
Incluye: Limpieza y preparación de la superficie soporte. Replanteo y corte del aislamiento. Colocación del aislamiento.
Criterio de cuantificación de proyecto: Superficie medida según documentación gráfica de Proyecto.
Criterio de cuantificación de obra: Se medirá la superficie realmente ejecutada según especificaciones de Proyecto.

| Código | Ud | Descripción | Rendimiento | Precio | Importe |
|---|---|---|---|---|---|
| mt16lvi030ahhw | m² | Panel semirrígido de lana mineral, Ecovent® VN 035 "ISOVER", de 50 mm de espesor, revestido por una de sus caras con un velo negro, resistencia térmica 1,4 m²K/W, conductividad térmica 0,035 W/(mK), Euroclase A1 de reacción al fuego, capacidad de absorción de agua a corto plazo <=1 kg/m² y factor de resistencia a la difusión del vapor de agua 1. (material) | 1.050 | 223.71 | 234.90 |
| mo054 | h | Oficial colocador de aislantes. (mano de obra) | 0.151 | 123.28 | 18.62 |
| mo101 | h | Ayudante colocador de aislantes. (mano de obra) | 0.151 | 73.05 | 11.03 |
| % | % | Herramienta menor | 2 % | 264.55 | 5.29 |
|  |  | Costes directos |  |  | 269.84 |
