# Aislamiento térmico por el interior de techumbres inclinadas sobre espacio no habitable

- Propiedad del archivo: CYPE INGENIEROS, S.A.
- Formato: FIEBDC-3/2002
- Ámbito geográfico: México
- Divisa: MXN
- Costes indirectos: 3.00 %
- Gastos generales: 13.00 %
- Beneficio industrial: 6.00 %
- IVA: 16.00 %

## N Aislamientos e impermeabilizaciones

### NA Aislamientos térmicos

#### NAN Techumbres inclinadas

**NAN120** m² Aislamiento térmico por el interior de techumbres inclinadas sobre espacio no habitable.
Aislamiento térmico por el interior de techumbres inclinadas sobre espacio no habitable, con panel rígido de poliestireno expandido, de superficie lisa y mecanizado lateral a media madera, de 85 mm de espesor, resistencia térmica 2,65 m²K/W, conductividad térmica 0,032 W/(mK). Colocación en obra: a tope, con fijaciones mecánicas.
Incluye: Revisión de la superficie del paramento base en el que se realiza la fijación del aislamiento de acuerdo con las exigencias de la técnica a emplear. Corte y ajuste del aislamiento. Colocación del aislamiento. Fijación del aislamiento.
Criterio de cuantificación de proyecto: Superficie medida según documentación gráfica de Proyecto.
Criterio de cuantificación de obra: Se medirá la superficie realmente ejecutada según especificaciones de Proyecto.

| Código | Ud | Descripción | Rendimiento | Precio | Importe |
|---|---|---|---|---|---|
| mt16pel010adpH | m² | Panel rígido de poliestireno expandido, de superficie lisa y mecanizado lateral a media madera, de 85 mm de espesor, resistencia térmica 2,65 m²K/W, conductividad térmica 0,032 W/(mK), Euroclase E de reacción al fuego, con código de designación EPS-EN 13163-L3-W3-T2-S5-P10-BS100-DS(N)2-CS(10)60. (material) | 1.100 | 332.26 | 365.49 |
| mt16aaa020hg | Ud | Fijación mecánica para paneles aislantes de poliestireno expandido, colocados directamente sobre la superficie soporte. (material) | 2.500 | 5.77 | 14.43 |
| mo054 | h | Oficial colocador de aislantes. (mano de obra) | 0.114 | 123.28 | 14.05 |
| mo101 | h | Ayudante colocador de aislantes. (mano de obra) | 0.114 | 73.05 | 8.33 |
| % | % | Herramienta menor | 2 % | 402.30 | 8.05 |
|  |  | Costes directos |  |  | 410.35 |
