# Aislamiento térmico entre postes en lambrín de placas

- Propiedad del archivo: CYPE INGENIEROS, S.A.
- Formato: FIEBDC-3/2002
- Ámbito geográfico: México
- Divisa: MXN
- Costes indirectos: 3.00 %
- Gastos generales: 13.00 %
- Beneficio industrial: 6.00 %
- IVA: 16.00 %

## N Aislamientos e impermeabilizaciones

### NA Aislamientos térmicos

#### NAO Lambrines

**NAO030** m² Aislamiento térmico entre postes en lambrín de placas.
Aislamiento térmico entre los postes de la estructura portante del lambrín de placas, formado por panel compacto de lana de vidrio hidrofugada, ECO 037 "ISOVER", de 80 mm de espesor, revestido por una de sus caras con una barrera de vapor resistente a tracción y resistente al desgarro, compuesta por un complejo de papel kraft con polietileno, resistencia térmica 2,15 m²K/W, conductividad térmica 0,037 W/(mK), colocado entre los postes de la estructura portante.
Incluye: Corte del aislamiento. Colocación del aislamiento entre los postes.
Criterio de cuantificación de proyecto: Superficie medida según documentación gráfica de Proyecto.
Criterio de cuantificación de obra: Se medirá la superficie realmente ejecutada según especificaciones de Proyecto.

| Código | Ud | Descripción | Rendimiento | Precio | Importe |
|---|---|---|---|---|---|
| mt16lvi030aioq | m² | Panel compacto de lana de vidrio hidrofugada, ECO 037 "ISOVER", de 80 mm de espesor, revestido por una de sus caras con una barrera de vapor resistente a tracción y resistente al desgarro, compuesta por un complejo de papel kraft con polietileno, resistencia térmica 2,15 m²K/W, conductividad térmica 0,037 W/(mK), Euroclase F de reacción al fuego, capacidad de absorción de agua a corto plazo <=1 kg/m² y factor de resistencia a la difusión del vapor de agua 1. (material) | 1.050 | 174.82 | 183.56 |
| mo054 | h | Oficial colocador de aislantes. (mano de obra) | 0.126 | 123.28 | 15.53 |
| mo101 | h | Ayudante colocador de aislantes. (mano de obra) | 0.063 | 73.05 | 4.60 |
| % | % | Herramienta menor | 2 % | 203.69 | 4.07 |
|  |  | Costes directos |  |  | 207.76 |
