# Aislamiento acústico a ruido aéreo bajo losa, con lanas minerales

- Propiedad del archivo: CYPE INGENIEROS, S.A.
- Formato: FIEBDC-3/2002
- Ámbito geográfico: México
- Divisa: MXN
- Costes indirectos: 3.00 %
- Gastos generales: 13.00 %
- Beneficio industrial: 6.00 %
- IVA: 16.00 %

## N Aislamientos e impermeabilizaciones

### NB Aislamientos acústicos

#### NBD Losas

**NBD030** m² Aislamiento acústico a ruido aéreo bajo losa, con lanas minerales.
Aislamiento acústico a ruido aéreo bajo losa, formado por panel semirrígido de lana de roca TECH Slab 2.1 V2 "ISOVER", de 40 mm de espesor, revestido por una de sus caras con un velo mineral negro, resistencia térmica 0,93 m²K/W, conductividad térmica 0,043 W/(mK), densidad 40 kg/m³, calor específico 840 J/kgK, coeficiente de absorción acústica medio 0,75 para una frecuencia de 500 Hz y factor de resistencia a la difusión del vapor de agua 1,3, colocado a tope y con fijaciones mecánicas. Incluso banda autoadhesiva desolidarizante, para sellado de juntas.
Incluye: Limpieza y preparación de la superficie soporte. Replanteo y corte del aislamiento. Colocación del aislamiento. Fijación del aislamiento. Sellado de juntas.
Criterio de cuantificación de proyecto: Superficie medida según documentación gráfica de Proyecto.
Criterio de cuantificación de obra: Se medirá la superficie realmente ejecutada según especificaciones de Proyecto.

| Código | Ud | Descripción | Rendimiento | Precio | Importe |
|---|---|---|---|---|---|
| mt16lri060ke | m² | Panel semirrígido de lana de roca TECH Slab 2.1 V2 "ISOVER", revestido por una de sus caras con un velo mineral negro, de 40 mm de espesor, conductividad térmica 0,043 W/(mK), densidad 40 kg/m³, coeficiente de absorción acústica medio 0,75 para una frecuencia de 500 Hz y Euroclase A1 de reacción al fuego. (material) | 1.050 | 297.79 | 312.68 |
| mt16aaa020ec | Ud | Fijación mecánica para paneles aislantes de lana de roca, colocados directamente sobre la superficie soporte. (material) | 3.000 | 4.00 | 12.00 |
| mt16ptc060a | m | Banda autoadhesiva desolidarizante, de 50 mm de anchura y de 4 mm de espesor, formada por una membrana de poliolefinas de alta resistencia y una lámina viscoelástica de alta densidad de 2 mm de espesor; proporcionando una reducción del nivel global de presión de ruido de impactos de 17 dB. (material) | 1.050 | 26.73 | 28.07 |
| mo054 | h | Oficial colocador de aislantes. (mano de obra) | 0.151 | 123.28 | 18.62 |
| mo101 | h | Ayudante colocador de aislantes. (mano de obra) | 0.151 | 73.05 | 11.03 |
| % | % | Herramienta menor | 2 % | 382.40 | 7.65 |
|  |  | Costes directos |  |  | 390.05 |
