# Impermeabilización líquida de remate superior de antepecho y fachada

- Propiedad del archivo: CYPE INGENIEROS, S.A.
- Formato: FIEBDC-3/2002
- Ámbito geográfico: México
- Divisa: MXN
- Costes indirectos: 3.00 %
- Gastos generales: 13.00 %
- Beneficio industrial: 6.00 %
- IVA: 16.00 %

## N Aislamientos e impermeabilizaciones

### NL Impermeabilizaciones líquidas

#### NLF Fachadas

**NLF010** m² Impermeabilización líquida de remate superior de antepecho y fachada.
Impermeabilización líquida de remate superior de antepecho y fachada, con tres manos de revestimiento elástico impermeabilizante Weberdry Easy Roof "WEBER", color blanco, compuesto de polímeros sintéticos en dispersión, cargas y pigmentos minerales y fibras, 2,25 kg/m².
Criterio de valoración económica: El precio no incluye el elemento de protección.
Incluye: Limpieza y preparación de la superficie. Aplicación del impermeabilizante.
Criterio de cuantificación de proyecto: Superficie medida según documentación gráfica de Proyecto.
Criterio de cuantificación de obra: Se medirá la superficie realmente ejecutada según especificaciones de Proyecto.

| Código | Ud | Descripción | Rendimiento | Precio | Importe |
|---|---|---|---|---|---|
| mt28mic030l | kg | Revestimiento elástico impermeabilizante Weberdry Easy Roof "WEBER", color blanco, compuesto de polímeros sintéticos en dispersión, cargas y pigmentos minerales y fibras. (material) | 2.250 | 132.43 | 297.97 |
| mo032 | h | Oficial aplicador de productos impermeabilizantes. (mano de obra) | 0.126 | 119.98 | 15.12 |
| mo070 | h | Ayudante aplicador de productos impermeabilizantes. (mano de obra) | 0.126 | 73.05 | 9.20 |
| % | % | Herramienta menor | 2 % | 322.29 | 6.45 |
|  |  | Costes directos |  |  | 328.74 |
