# Piso interior de piezas de baldosín catalán. Colocación en capa gruesa

- Propiedad del archivo: CYPE INGENIEROS, S.A.
- Formato: FIEBDC-3/2002
- Ámbito geográfico: México
- Divisa: MXN
- Costes indirectos: 3.00 %
- Gastos generales: 13.00 %
- Beneficio industrial: 6.00 %
- IVA: 16.00 %

## R Revestimientos y lambrines

### RS Pisos

#### RSG Cerámicos

**RSG330** m² Piso interior de piezas de baldosín catalán. Colocación en capa gruesa.
Piso interior de piezas de baldosín catalán, de 200x200x8 mm, gama media, capacidad de absorción de agua E>10%, con resistencia al deslizamiento media. SOPORTE: de mortero de cemento. COLOCACIÓN: en capa gruesa con mortero de cemento. REJUNTADO: con mortero de juntas cementoso mejorado, tipo CG2 W A, con absorción de agua reducida y resistencia elevada a la abrasión, Webercolor Junta Fina "WEBER", color Blanco, en juntas de 2 mm de espesor.
Incluye: Limpieza y comprobación de la superficie soporte. Replanteo de los niveles de acabado. Replanteo de la disposición de las piezas y juntas de movimiento. Aplicación del adhesivo. Colocación de las crucetas. Colocación de las piezas a punta de cuchara. Formación de juntas de partición, perimetrales y estructurales. Emboquillado. Eliminación y limpieza del material sobrante. Limpieza final del piso.
Criterio de cuantificación de proyecto: Superficie útil, medida según documentación gráfica de Proyecto. No se ha incrementado la cuantificación por roturas y recortes, ya que en la descomposición se ha considerado un 5% más de piezas.
Criterio de cuantificación de obra: Se medirá la superficie realmente ejecutada según especificaciones de Proyecto.

| Código | Ud | Descripción | Rendimiento | Precio | Importe |
|---|---|---|---|---|---|
| mt09mor010c | m³ | Mortero de cemento CEM II/B-P 32,5 N tipo M-5, confeccionado en obra con 250 kg/m³ de cemento y una proporción en volumen 1/6. (material) | 0.030 | 1690.11 | 50.70 |
| mt18bcb100Bb | m² | Piezas de baldosín catalán, de 200x200x8 mm, gama media, capacidad de absorción de agua E>10%, con resistencia al deslizamiento media. (material) | 1.050 | 161.92 | 170.02 |
| mt18acc100a | Ud | Kit de crucetas de PVC para garantizar un espesor de las juntas entre piezas de entre 1 y 20 mm, en revestimientos y pisos cerámicos. (material) | 0.350 | 44.92 | 15.72 |
| mt09mcw050fa | kg | Mortero de juntas cementoso mejorado, tipo CG2 W A, con absorción de agua reducida y resistencia elevada a la abrasión, Webercolor Junta Fina "WEBER", color Blanco, compuesto de cemento blanco, cemento gris, agregados calcáreos, resinas sintéticas, aditivos orgánicos e inorgánicos específicos y pigmentos minerales, con muy bajo contenido de sustancias orgánicas volátiles (VOC), extrafino e impermeable al agua, para emboquillado de todo tipo de piezas cerámicas y piedras naturales, para juntas de hasta 3 mm. (material) | 0.220 | 18.66 | 4.11 |
| mo023 | h | Oficial colocador de pisos. (mano de obra) | 0.528 | 119.98 | 63.35 |
| mo061 | h | Ayudante colocador de pisos. (mano de obra) | 0.264 | 73.05 | 19.29 |
| % | % | Herramienta menor | 2 % | 323.19 | 6.46 |
|  |  | Costes directos |  |  | 329.65 |
