# Aislamiento termoacústico exterior de ductos metálicos

- Propiedad del archivo: CYPE Ingenieros S.A.
- Formato: FIEBDC-3/2016
- Programa: Generador de precios de la construcción. CYPE Ingenieros, S.A.
- Fecha: 23/05/2024
- Ámbito geográfico: México
- Divisa: MXN
- Costes indirectos: 3 %
- Gastos generales: 13 %
- Beneficio industrial: 6 %
- IVA: 16 %

## N Aislamientos e impermeabilizaciones

### NA Aislamientos térmicos

#### NAC Ductos metálicos

**NAC010** m² Aislamiento termoacústico exterior de ductos metálicos.
Aislamiento termoacústico exterior para ducto metálico rectangular de climatización, realizado con colcha de lana de vidrio Iber Cover "ISOVER", revestida por una de sus caras con un complejo kraft-aluminio que actúa como barrera de vapor, de 50 mm de espesor, resistencia térmica 1,25 m²K/W, conductividad térmica 0,04 W/(mK), fijado con cinta autoadhesiva de aluminio. Incluso cinta autoadhesiva de aluminio para el sellado de juntas.
Incluye: Limpieza y preparación de la superficie soporte. Replanteo y corte del aislamiento. Colocación del aislamiento. Fijación del aislamiento. Sellado de juntas y uniones.
Criterio de cuantificación de proyecto: Superficie medida según documentación gráfica de Proyecto.
Criterio de cuantificación de obra: Se medirá la superficie realmente ejecutada según especificaciones de Proyecto.

| Código | Ud | Descripción | Rendimiento | Precio | Importe |
|---|---|---|---|---|---|
| mt42coi100cf | m² | Colcha de lana de vidrio Iber Cover "ISOVER", revestida por una de sus caras con un complejo kraft-aluminio que actúa como barrera de vapor, de 50 mm de espesor, resistencia térmica 1,25 m²K/W, conductividad térmica 0,04 W/(mK), Euroclase B-s1, d0 de reacción al fuego, con código de designación MW-EN 14303-T2-MV1. (material) | 1.1 | 142.23 | 156.453 |
| mt42con020 | m | Cinta autoadhesiva de aluminio, de 50 micras de espesor y 65 mm de anchura, a base de resinas acrílicas, para el sellado y fijación del aislamiento. (material) | 1.5 | 5.63 | 8.445 |
| mo054 | h | Oficial colocador de aislantes. (mano de obra) | 0.139 | 123.28 | 17.136 |
| mo101 | h | Ayudante colocador de aislantes. (mano de obra) | 0.139 | 73.05 | 10.154 |
| % | % | Herramienta menor | 2 % | 192.188 | 3.844 |
|  |  | Costes directos |  |  | 196.032 |

Residuos:
- colocación: mt42coi100cf; factor de residuo 0.048
- colocación: mt42con020; factor de residuo 0.048

## Recursos

**mt42coi100cf** m² Colcha de lana de vidrio Iber Cover "ISOVER"
Datos técnicos: Coste energético 20.385 MJ; Emisión de CO2 1.165 kg; Código LER 17 06 04; Masa del elemento 0.7 kg; Volumen 0.001167 m3
Residuos:
- embalaje: re170203 Plástico. (componente de residuo); rendimiento 0.024 kg; Código LER 17 02 03; Masa del elemento 1 kg; Volumen 0.001667 m3

**mt42con020** m Cinta autoadhesiva de aluminio
Datos técnicos: Coste energético 3.059 MJ; Emisión de CO2 0.214 kg; Código LER 17 04 02; Masa del elemento 0.023 kg; Volumen 0.000015 m3
Residuos:
- embalaje: re170203 Plástico; rendimiento 0.005 kg
