# Aislamiento termoacústico interior de ductos metálicos

- Propiedad del archivo: CYPE Ingenieros S.A.
- Formato: FIEBDC-3/2016
- Programa: Generador de precios de la construcción. CYPE Ingenieros, S.A.
- Fecha: 23/05/2024
- Ámbito geográfico: México
- Divisa: MXN
- Costes indirectos: 3 %
- Gastos generales: 13 %
- Beneficio industrial: 6 %
- IVA: 16 %

## N Aislamientos e impermeabilizaciones

### NA Aislamientos térmicos

#### NAC Ductos metálicos

**NAC015** m² Aislamiento termoacústico interior de ductos metálicos.
Aislamiento termoacústico interior para ducto metálico rectangular de climatización, realizado con lámina de espuma de polietileno reticulado de celdas cerradas, de 5 mm de espesor, resistencia térmica 0,128 m²K/W, conductividad térmica 0,039 W/(mK), fijado con adhesivo.
Incluye: Limpieza y preparación de la superficie soporte. Corte del aislamiento. Colocación del aislamiento. Fijación del aislamiento.
Criterio de cuantificación de proyecto: Superficie medida según documentación gráfica de Proyecto.
Criterio de cuantificación de obra: Se medirá la superficie realmente ejecutada según especificaciones de Proyecto.

| Código | Ud | Descripción | Rendimiento | Precio | Importe |
|---|---|---|---|---|---|
| mt42con100a | m² | Lámina de espuma de polietileno reticulado de celdas cerradas, de 5 mm de espesor, resistencia térmica 0,128 m²K/W, conductividad térmica 0,039 W/(mK), para el aislamiento de ductos de aire en climatización, Euroclase Bs1 d0 de reacción al fuego, con adhesivo de fijación. (material) | 1.1 | 59.22 | 65.142 |
| mo054 | h | Oficial colocador de aislantes. (mano de obra) | 0.189 | 123.28 | 23.300 |
| mo101 | h | Ayudante colocador de aislantes. (mano de obra) | 0.189 | 73.05 | 13.806 |
| % | % | Herramienta menor | 2 % | 102.248 | 2.045 |
|  |  | Costes directos |  |  | 104.293 |

Residuos:
- colocación: mt42con100a; factor de residuo 0.06

## Recursos

**mt42con100a** m² Lámina de espuma de polietileno reticulado de celdas cerradas
Datos técnicos: Coste energético 22.881 MJ; Emisión de CO2 0.844 kg; Código LER 17 06 04; Masa del elemento 0.15 kg; Volumen 0.00025 m3
Residuos:
- embalaje: re170203 Plástico. (componente de residuo); rendimiento 0.024 kg; Código LER 17 02 03; Masa del elemento 1 kg; Volumen 0.001667 m3
