# Aislamiento termoacústico interior de ductos metálicos

- Propiedad del archivo: CYPE Ingenieros S.A.
- Formato: FIEBDC-3/2016
- Programa: Generador de precios de la construcción. CYPE Ingenieros, S.A.
- Fecha: 23/05/2024
- Ámbito geográfico: México
- Divisa: MXN
- Costes indirectos: 3 %
- Gastos generales: 13 %
- Beneficio industrial: 6 %
- IVA: 16 %

## N Aislamientos e impermeabilizaciones

### NA Aislamientos térmicos

#### NAC Ductos metálicos

**NAC015** m² Aislamiento termoacústico interior de ductos metálicos.
Aislamiento termoacústico interior para ducto metálico rectangular de climatización, realizado con lámina de espuma de polietileno reticulado de celdas cerradas, de 10 mm de espesor, resistencia térmica 0,256 m²K/W, conductividad térmica 0,039 W/(mK), fijado con adhesivo.
Incluye: Limpieza y preparación de la superficie soporte. Corte del aislamiento. Colocación del aislamiento. Fijación del aislamiento.
Criterio de cuantificación de proyecto: Superficie medida según documentación gráfica de Proyecto.
Criterio de cuantificación de obra: Se medirá la superficie realmente ejecutada según especificaciones de Proyecto.

| Código | Ud | Descripción | Rendimiento | Precio | Importe |
|---|---|---|---|---|---|
| mt42con100b | m² | Lámina de espuma de polietileno reticulado de celdas cerradas, de 10 mm de espesor, resistencia térmica 0,256 m²K/W, conductividad térmica 0,039 W/(mK), para el aislamiento de ductos de aire en climatización, Euroclase Bs1 d0 de reacción al fuego, con adhesivo de fijación. (material) | 1.1 | 105.45 | 115.995 |
| mo054 | h | Oficial colocador de aislantes. (mano de obra) | 0.189 | 123.28 | 23.300 |
| mo101 | h | Ayudante colocador de aislantes. (mano de obra) | 0.189 | 73.05 | 13.806 |
| % | % | Herramienta menor | 2 % | 153.101 | 3.062 |
|  |  | Costes directos |  |  | 156.163 |

Residuos:
- colocación: mt42con100b; factor de residuo 0.06

## Recursos

**mt42con100b** m² Lámina de espuma de polietileno reticulado de celdas cerradas
Datos técnicos: Coste energético 43.437 MJ; Emisión de CO2 1.573 kg; Código LER 17 06 04; Masa del elemento 0.3 kg; Volumen 0.0005 m3
Residuos:
- embalaje: re170203 Plástico. (componente de residuo); rendimiento 0.024 kg; Código LER 17 02 03; Masa del elemento 1 kg; Volumen 0.001667 m3
