# Aislamiento térmico de frentes de losa y columnas en fachada, con paneles de lana mineral

- Propiedad del archivo: CYPE Ingenieros S.A.
- Formato: FIEBDC-3/2016
- Programa: Generador de precios de la construcción. CYPE Ingenieros, S.A.
- Fecha: 23/05/2024
- Ámbito geográfico: México
- Divisa: MXN
- Costes indirectos: 3 %
- Gastos generales: 13 %
- Beneficio industrial: 6 %
- IVA: 16 %

## N Aislamientos e impermeabilizaciones

### NA Aislamientos térmicos

#### NAJ Puentes térmicos

**NAJ015** m² Aislamiento térmico de frentes de losa y columnas en fachada, con paneles de lana mineral.
Aislamiento térmico de frentes de losa y columnas embebidas en el espesor de la fachada, formado por panel rígido de lana de roca, no revestido, Panel Piso, de 20 mm de espesor, resistencia térmica 0,55 m²K/W, conductividad térmica 0,036 W/(mK), colocado a tope y fijado mecánicamente a la estructura descimbrada. Incluso taquetes de expansión de plástico para la fijación del aislante.
Incluye: Replanteo y corte del aislante. Fijación del aislante.
Criterio de cuantificación de proyecto: Superficie medida según documentación gráfica de Proyecto.
Criterio de cuantificación de obra: Se medirá la superficie realmente ejecutada según especificaciones de Proyecto.

| Código | Ud | Descripción | Rendimiento | Precio | Importe |
|---|---|---|---|---|---|
| mt16lri015ab | m² | Panel rígido de lana de roca, no revestido, Panel Piso "ISOVER", de 20 mm de espesor, resistencia térmica 0,55 m²K/W, conductividad térmica 0,036 W/(mK), Euroclase A1 de reacción al fuego. (material) | 1.05 | 208.9 | 219.345 |
| mt16aaa021a | Ud | Taquete de expansión y clavo de polipropileno, con aro de estanqueidad, para fijación mecánica de paneles aislantes. (material) | 15 | 2.32 | 34.800 |
| mo054 | h | Oficial colocador de aislantes. (mano de obra) | 0.189 | 123.28 | 23.300 |
| mo101 | h | Ayudante colocador de aislantes. (mano de obra) | 0.189 | 73.05 | 13.806 |
| % | % | Herramienta menor | 2 % | 291.251 | 5.825 |
|  |  | Costes directos |  |  | 297.076 |

Residuos:
- colocación: mt16lri015ab; factor de residuo 0.048

## Recursos

**mt16lri015ab** m² Panel rígido de lana de roca
Datos técnicos: Coste energético 48.557 MJ; Emisión de CO2 1.315 kg; Código LER 17 06 04; Masa del elemento 0.8 kg; Volumen 0.001333 m3
Residuos:
- embalaje: re170203 Plástico. (componente de residuo); rendimiento 0.024 kg; Código LER 17 02 03; Masa del elemento 1 kg; Volumen 0.001667 m3

**mt16aaa021a** Ud Taquete de expansión y clavo de polipropileno, con aro de estanqueidad, para fijación mecánica de paneles aislantes
Datos técnicos: Coste energético 0.968 MJ; Emisión de CO2 0.090 kg
Residuos:
- embalaje: re150101 Envases de papel y cartón. (componente de residuo); rendimiento 0.072 kg; Código LER 15 01 01; Masa del elemento 1 kg; Volumen 0.001333 m3
