# Aislamiento térmico por el interior de techumbres inclinadas sobre espacio no habitable

- Propiedad del archivo: CYPE Ingenieros S.A.
- Formato: FIEBDC-3/2016
- Programa: Generador de precios de la construcción. CYPE Ingenieros, S.A.
- Fecha: 23/05/2024
- Ámbito geográfico: México
- Divisa: MXN
- Costes indirectos: 3 %
- Gastos generales: 13 %
- Beneficio industrial: 6 %
- IVA: 16 %

## N Aislamientos e impermeabilizaciones

### NA Aislamientos térmicos

#### NAN Techumbres inclinadas

**NAN120** m² Aislamiento térmico por el interior de techumbres inclinadas sobre espacio no habitable.
Aislamiento térmico por el interior de techumbres inclinadas sobre espacio no habitable, con espuma rígida de poliuretano proyectado "in situ", densidad mínima 35 kg/m³, espesor medio mínimo 40 mm.
Incluye: Limpieza del supradós de la losa. Proyección de la espuma de poliuretano.
Criterio de cuantificación de proyecto: Superficie medida según documentación gráfica de Proyecto.
Criterio de cuantificación de obra: Se medirá la superficie realmente ejecutada según especificaciones de Proyecto.

| Código | Ud | Descripción | Rendimiento | Precio | Importe |
|---|---|---|---|---|---|
| mt16poc010c | m² | Espuma rígida de poliuretano proyectado "in situ", densidad mínima 35 kg/m³, espesor medio mínimo 40 mm, aplicado en techumbres inclinadas. (material) | 1.1 | 237.34 | 261.074 |
| mq08mpa030 | h | Equipo y herramienta para proyección de productos aislantes. (maquinaria) | 0.1 | 265.25 | 26.525 |
| mo030 | h | Oficial aplicador de productos aislantes. (mano de obra) | 0.177 | 119.98 | 21.236 |
| mo068 | h | Ayudante aplicador de productos aislantes. (mano de obra) | 0.177 | 73.05 | 12.930 |
| % | % | Herramienta menor | 2 % | 321.765 | 6.435 |
|  |  | Costes directos |  |  | 328.200 |

Residuos:
- colocación: mt16poc010c; factor de residuo 0.0198243

## Recursos

**mt16poc010c** m² Espuma rígida de poliuretano proyectado "in situ"
Datos técnicos: Coste energético 201.852 MJ; Emisión de CO2 9.800 kg; Código LER 17 06 04; Masa del elemento 1.4 kg; Volumen 0.002333 m3
