# Aislamiento acústico a ruido aéreo de codo de bajante, con lanas minerales

- Propiedad del archivo: CYPE Ingenieros S.A.
- Formato: FIEBDC-3/2016
- Programa: Generador de precios de la construcción. CYPE Ingenieros, S.A.
- Fecha: 23/05/2024
- Ámbito geográfico: México
- Divisa: MXN
- Costes indirectos: 3 %
- Gastos generales: 13 %
- Beneficio industrial: 6 %
- IVA: 16 %

## N Aislamientos e impermeabilizaciones

### NB Aislamientos acústicos

#### NBA Tuberías y bajantes

**NBA032** Ud Aislamiento acústico a ruido aéreo de codo de bajante, con lanas minerales.
Aislamiento acústico a ruido aéreo de codo de bajante de 90 mm de diámetro, realizado con colcha de lana de vidrio Climcover Roll Alu2 "ISOVER", recubierto por una de sus caras con aluminio reforzado que actúa como barrera de vapor, de 30 mm de espesor, para el aislamiento de ductos de aire en climatización, resistencia térmica 0,86 m²K/W, conductividad térmica 0,035 W/(mK); con 39,76 dB de índice global de reducción acústica, Rw; proporcionando una mejora del índice global de reducción acústica ponderado A de 9,43 dBA, en bajantes con caudal medio de 60 l/min; dispuesto en torno a la bajante a modo de aislante para tubería y fijado con bridas de plástico. Incluso cinta autoadhesiva para sellado de juntas.
Incluye: Corte del rollo en tramos. Forrado del codo de la bajante. Colocación de las bridas. Sellado de juntas.
Criterio de cuantificación de proyecto: Número de unidades previstas, según documentación gráfica de Proyecto.
Criterio de cuantificación de obra: Se medirá el número de unidades realmente ejecutadas según especificaciones de Proyecto.

| Código | Ud | Descripción | Rendimiento | Precio | Importe |
|---|---|---|---|---|---|
| mt42coi110a | m² | Colcha de lana de vidrio Climcover Roll Alu2 "ISOVER", recubierto por una de sus caras con aluminio reforzado que actúa como barrera de vapor, de 30 mm de espesor, para el aislamiento de ductos de aire en climatización, resistencia térmica 0,86 m²K/W, conductividad térmica 0,035 W/(mK); con 39,76 dB de índice global de reducción acústica, Rw; proporcionando una mejora del índice global de reducción acústica ponderado A de 9,43 dBA, en bajantes con caudal medio de 60 l/min, Euroclase A2-s1, d0 de reacción al fuego, con código de designación MW-EN 14303-T2-MV1. (material) | 0.311 | 207.42 | 64.508 |
| mt16pdg012a | Ud | Brida de plástico, para fijación de aislamiento acústico de bajantes. (material) | 4 | 5.18 | 20.720 |
| mt16aaa030 | m | Cinta autoadhesiva para sellado de juntas. (material) | 1 | 8.89 | 8.890 |
| mo054 | h | Oficial colocador de aislantes. (mano de obra) | 0.203 | 123.28 | 25.026 |
| mo101 | h | Ayudante colocador de aislantes. (mano de obra) | 0.203 | 73.05 | 14.829 |
| % | % | Herramienta menor | 2 % | 133.973 | 2.679 |
|  |  | Costes directos |  |  | 136.652 |

Residuos:
- colocación: mt42coi110a; factor de residuo 0.048
- colocación: mt16pdg012a Brida de plástico, para fijación de aislamiento acústico de bajantes; factor de residuo 0.07
- colocación: mt16aaa030 Cinta autoadhesiva para sellado de juntas; factor de residuo 0.07

## Recursos

**mt42coi110a** m² Colcha de lana de vidrio Climcover Roll Alu2 "ISOVER"
Datos técnicos: Coste energético 13.065 MJ; Emisión de CO2 0.745 kg; Código LER 17 06 04; Masa del elemento 0.42 kg; Volumen 0.0007 m3
Residuos:
- embalaje: re170203 Plástico. (componente de residuo); rendimiento 0.024 kg; Código LER 17 02 03; Masa del elemento 1 kg; Volumen 0.001667 m3

**mt16pdg012a** Ud Brida de plástico, para fijación de aislamiento acústico de bajantes
Datos técnicos: Coste energético 0.184 MJ; Emisión de CO2 0.009 kg; Código LER 17 02 03; Masa del elemento 0.0019 kg; Volumen 0.000003 m3

**mt16aaa030** m Cinta autoadhesiva para sellado de juntas
Datos técnicos: Coste energético 0.339 MJ; Emisión de CO2 0.017 kg; Código LER 17 06 04; Masa del elemento 0.0025 kg; Volumen 0.000004 m3
Residuos:
- embalaje: re170203 Plástico; rendimiento 0.001 kg
