# Aislamiento acústico a ruido aéreo en lambrín de placas, con complejos multicapa fijados al paramento y paneles entre postes

- Propiedad del archivo: CYPE Ingenieros S.A.
- Formato: FIEBDC-3/2016
- Programa: Generador de precios de la construcción. CYPE Ingenieros, S.A.
- Fecha: 23/05/2024
- Ámbito geográfico: México
- Divisa: MXN
- Costes indirectos: 3 %
- Gastos generales: 13 %
- Beneficio industrial: 6 %
- IVA: 16 %

## N Aislamientos e impermeabilizaciones

### NB Aislamientos acústicos

#### NBO Lambrines

**NBO020** m² Aislamiento acústico a ruido aéreo en lambrín de placas, con complejos multicapa fijados al paramento y paneles entre postes.
Aislamiento acústico a ruido aéreo, en lambrín de placas, realizado con complejo multicapa, de 21,8 mm de espesor, colocado a tope y fijado al paramento con pegamento. Incluso cinta viscoelástica autoadhesiva, para sellado de juntas.
Incluye: Corte del aislamiento a colocar sobre el paramento. Aplicación del adhesivo. Colocación del aislamiento sobre el paramento. Sellado de juntas y uniones. Resolución de puntos singulares.
Criterio de cuantificación de proyecto: Superficie medida según documentación gráfica de Proyecto.
Criterio de cuantificación de obra: Se medirá la superficie realmente ejecutada según especificaciones de Proyecto.

| Código | Ud | Descripción | Rendimiento | Precio | Importe |
|---|---|---|---|---|---|
| mt16npg031 | kg | Pegamento. (material) | 0.3 | 229.94 | 68.982 |
| mt16ppt025f | m² | Complejo multicapa, de 21,8 mm de espesor, formado por una lámina pesada de EPDM de 1,8 mm de espesor y un fieltro textil de 20 mm de espesor; con 61 dB de índice global de reducción acústica, Rw y 56 dBA de índice global de reducción acústica ponderado A, según ISO 10140-2; proporcionando una mejora del índice global de reducción acústica ponderado A de 21,6 dBA. (material) | 1.05 | 396.64 | 416.472 |
| mt16pnc010a | m | Cinta viscoelástica autoadhesiva, con autoprotección de aluminio, de 50 mm de anchura y de 1,5 mm de espesor, para sellado de juntas. (material) | 0.3 | 23.57 | 7.071 |
| mo054 | h | Oficial colocador de aislantes. (mano de obra) | 0.189 | 123.28 | 23.300 |
| mo101 | h | Ayudante colocador de aislantes. (mano de obra) | 0.189 | 73.05 | 13.806 |
| % | % | Herramienta menor | 2 % | 529.631 | 10.593 |
|  |  | Costes directos |  |  | 540.224 |

Residuos:
- colocación: mt16npg031 Pegamento; factor de residuo 0.035
- colocación: mt16ppt025f; factor de residuo 0.0422736

## Recursos

**mt16npg031** kg Pegamento
Datos técnicos: Coste energético 57.585 MJ; Emisión de CO2 0.739 kg; Código LER 17 03 02; Masa del elemento 1 kg; Volumen 0.001 m3
Residuos:
- embalaje: re170203 Plástico. (componente de residuo); rendimiento 0.056 kg; Código LER 17 02 03; Masa del elemento 1 kg; Volumen 0.001667 m3

**mt16ppt025f** m² Complejo multicapa
Datos técnicos: Coste energético 244.728 MJ; Emisión de CO2 7.847 kg; Código LER 17 06 04; Masa del elemento 4.47 kg; Volumen 0.00745 m3
Residuos:
- embalaje: re170203 Plástico; rendimiento 0.03 kg
