# Aislamiento acústico a ruido aéreo en lambrín de placas, con complejos multicapa fijados al paramento y paneles entre postes

- Propiedad del archivo: CYPE Ingenieros S.A.
- Formato: FIEBDC-3/2016
- Programa: Generador de precios de la construcción. CYPE Ingenieros, S.A.
- Fecha: 23/05/2024
- Ámbito geográfico: México
- Divisa: MXN
- Costes indirectos: 3 %
- Gastos generales: 13 %
- Beneficio industrial: 6 %
- IVA: 16 %

## N Aislamientos e impermeabilizaciones

### NB Aislamientos acústicos

#### NBO Lambrines

**NBO020** m² Aislamiento acústico a ruido aéreo en lambrín de placas, con complejos multicapa fijados al paramento y paneles entre postes.
Aislamiento acústico a ruido aéreo, en lambrín de placas, realizado con complejo multicapa, de 20 mm de espesor, 7,4 kg/m² de masa superficial, formado por un fieltro textil de 16 mm de espesor adherido térmicamente a una lámina viscoelástica de alta densidad de 4 mm de espesor, colocado a tope y fijado al paramento con fijaciones; y panel semirrígido de lana mineral, Geowall 37 "ISOVER", no revestido, de 80 mm de espesor, resistencia térmica 2,16 m²K/W, conductividad térmica 0,037 W/(mK), colocado entre los postes de la estructura portante. Incluso cinta viscoelástica autoadhesiva, para sellado de juntas.
Incluye: Corte del aislamiento a colocar sobre el paramento. Colocación del aislamiento sobre el paramento. Fijación del aislamiento. Sellado de juntas y uniones. Corte del aislamiento a colocar entre los postes. Colocación del aislamiento entre los postes. Resolución de puntos singulares.
Criterio de cuantificación de proyecto: Superficie medida según documentación gráfica de Proyecto.
Criterio de cuantificación de obra: Se medirá la superficie realmente ejecutada según especificaciones de Proyecto.

| Código | Ud | Descripción | Rendimiento | Precio | Importe |
|---|---|---|---|---|---|
| mt16aaa020kc | Ud | Fijación mecánica para paneles aislantes de complejo multicapa, colocados directamente sobre la superficie soporte. (material) | 5.25 | 3.85 | 20.213 |
| mt16ptc030e | m² | Complejo multicapa, de 20 mm de espesor, 7,4 kg/m² de masa superficial, formado por un fieltro textil de 16 mm de espesor adherido térmicamente a una lámina viscoelástica de alta densidad de 4 mm de espesor; con 57 dB de índice global de reducción acústica, Rw. (material) | 1.05 | 403.53 | 423.707 |
| mt16pnc010a | m | Cinta viscoelástica autoadhesiva, con autoprotección de aluminio, de 50 mm de anchura y de 1,5 mm de espesor, para sellado de juntas. (material) | 0.3 | 23.57 | 7.071 |
| mt16lri010fo | m² | Panel semirrígido de lana mineral, Geowall 37 "ISOVER", no revestido, de 80 mm de espesor, resistencia térmica 2,16 m²K/W, conductividad térmica 0,037 W/(mK), coeficiente de absorción acústica medio 0,9 para una frecuencia de 500 Hz y Euroclase A1 de reacción al fuego. (material) | 1.05 | 207.42 | 217.791 |
| mo054 | h | Oficial colocador de aislantes. (mano de obra) | 0.252 | 123.28 | 31.067 |
| mo101 | h | Ayudante colocador de aislantes. (mano de obra) | 0.252 | 73.05 | 18.409 |
| % | % | Herramienta menor | 2 % | 718.258 | 14.365 |
|  |  | Costes directos |  |  | 732.623 |

Residuos:
- colocación: mt16ptc030e; factor de residuo 0.035
- colocación: mt16lri010fo; factor de residuo 0.048

## Recursos

**mt16aaa020kc** Ud Fijación mecánica para paneles aislantes de complejo multicapa, colocados directamente sobre la superficie soporte
Datos técnicos: Coste energético 0.233 MJ; Emisión de CO2 0.071 kg
Residuos:
- embalaje: re150101 Envases de papel y cartón. (componente de residuo); rendimiento 0.072 kg; Código LER 15 01 01; Masa del elemento 1 kg; Volumen 0.001333 m3

**mt16ptc030e** m² Complejo multicapa
Datos técnicos: Coste energético 277.622 MJ; Emisión de CO2 8.329 kg; Código LER 17 03 02; Masa del elemento 7.4 kg; Volumen 0.0074 m3
Residuos:
- embalaje: re170203 Plástico. (componente de residuo); rendimiento 0.07 kg; Código LER 17 02 03; Masa del elemento 1 kg; Volumen 0.001667 m3

**mt16lri010fo** m² Panel semirrígido de lana mineral
Datos técnicos: Coste energético 45.813 MJ; Emisión de CO2 3.219 kg; Código LER 17 06 04; Masa del elemento 3.2 kg; Volumen 0.005333 m3
Residuos:
- embalaje: re170203 Plástico; rendimiento 0.024 kg
