# Capa base de mortero de cal sobre paramento interior

- Propiedad del archivo: CYPE Ingenieros S.A.
- Formato: FIEBDC-3/2016
- Programa: Generador de precios de la construcción. CYPE Ingenieros, S.A.
- Fecha: 23/05/2024
- Ámbito geográfico: México
- Divisa: MXN
- Costes indirectos: 3 %
- Gastos generales: 13 %
- Beneficio industrial: 6 %
- IVA: 16 %

## R Revestimientos y lambrines

### RB Morteros industriales para revoco y aplanado fino

#### RBA Morteros de cal

**RBA050** m² Capa base de mortero de cal sobre paramento interior.
Capa base de mortero de cal, resistencia a compresión de 3 a 7,5 N/mm², absorción de agua por capilaridad menor de 0,2 kg/m² min½, Webercal Basic "WEBER", color gris, de 15 mm de espesor, maestreado, con acabado rugoso, aplicado manualmente, sobre paramento interior de mampostería cerámica, vertical, de hasta 3 m de altura. Incluso junquillos de PVC, para formación de juntas.
Criterio de valoración económica: El precio incluye la protección de los elementos del entorno que puedan verse afectados durante los trabajos y la resolución de puntos singulares, pero no incluye la capa de terminación de mortero.
Incluye: Preparación de la superficie soporte. Despiece de paños de trabajo. Colocación de reglones y lienzas. Colocación de tientos. Formación de maestras. Preparación del mortero. Aplicación del mortero. Realización de juntas y puntos singulares. Ejecución del acabado. Curado del mortero.
Criterio de cuantificación de proyecto: Superficie medida según documentación gráfica de Proyecto, deduciendo el 50% de los huecos entre 2 y 4 m² y el 100% de los huecos mayores de 4 m², añadiendo a cambio, en estos últimos, la superficie de la parte interior del hueco, correspondiente al desarrollo de jambas y dinteles. En los huecos que no se deduzcan, o que se deduzcan parcialmente, están incluidos los trabajos de realizar la superficie interior del hueco.
Criterio de cuantificación de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 22.86 | 0.114 |
| mt28esc020a | kg | Mortero de cal, resistencia a compresión de 3 a 7,5 N/mm², absorción de agua por capilaridad menor de 0,2 kg/m² min½, para uso en interiores o en exteriores, Webercal Basic "WEBER", color gris, compuesto de cal aérea, conglomerantes hidráulicos, agregados de granulometría compensada y aditivos orgánicos e inorgánicos, suministrado en sacos. (material) | 24 | 4.46 | 107.040 |
| mt28mon030 | m | Junquillo de PVC. (material) | 0.75 | 6.24 | 4.680 |
| mo039 | h | Oficial revocador. (mano de obra) | 0.545 | 119.98 | 65.389 |
| mo111 | h | Peón revocador. (mano de obra) | 0.307 | 72.6 | 22.288 |
| % | % | Herramienta menor | 2 % | 199.511 | 3.990 |
|  |  | Costes directos |  |  | 203.501 |

Residuos:
- colocación: mt28esc020a; factor de residuo 0.0198
- colocación: mt28mon030 Junquillo de PVC; factor de residuo 0.08

## Recursos

**mt08aaa010a** m³ Agua
Datos técnicos: Coste energético 60.000 MJ; Emisión de CO2 30.000 kg

**mt28esc020a** kg Mortero de cal, resistencia a compresión de 3 a 7,5 N/mm²
Datos técnicos: Coste energético 4.265 MJ; Emisión de CO2 0.258 kg; Código LER 17 01 01; Masa del elemento 1 kg; Volumen 0.000667 m3
Residuos:
- embalaje: re150101 Envases de papel y cartón. (componente de residuo); rendimiento 0.009 kg; Código LER 15 01 01; Masa del elemento 1 kg; Volumen 0.001333 m3

**mt28mon030** m Junquillo de PVC
Datos técnicos: Coste energético 8.631 MJ; Emisión de CO2 0.272 kg; Código LER 17 02 03; Masa del elemento 0.07 kg; Volumen 0.000117 m3
Residuos:
- embalaje: re170201 Madera. (componente de residuo); rendimiento 0.04 kg; Código LER 17 02 01; Masa del elemento 1 kg; Volumen 0.000909 m3
- embalaje: re170203 Plástico. (componente de residuo); rendimiento 0.001 kg; Código LER 17 02 03; Masa del elemento 1 kg; Volumen 0.001667 m3
