# Mortero monocapa

- Propiedad del archivo: CYPE Ingenieros S.A.
- Formato: FIEBDC-3/2016
- Programa: Generador de precios de la construcción. CYPE Ingenieros, S.A.
- Fecha: 23/05/2024
- Ámbito geográfico: México
- Divisa: MXN
- Costes indirectos: 3 %
- Gastos generales: 13 %
- Beneficio industrial: 6 %
- IVA: 16 %

## R Revestimientos y lambrines

### RQ Sistemas monocapa industriales

#### RQO Morteros monocapa

**RQO010** m² Mortero monocapa.
Formación en fachadas de revestimiento continuo de 15 mm de espesor, impermeable al agua de lluvia, con mortero monocapa Weberpral Arid "WEBER", acabado con piedra proyectada, color a elegir, gama Estándar, resistencia a compresión de 3 a 7,5 N/mm², absorción de agua por capilaridad menor de 0,4 kg/m² min½, compuesto de cemento blanco, cal, agregados de granulometría compensada, aditivos orgánicos e inorgánicos y pigmentos minerales. Aplicado manualmente sobre una superficie de tabique de barro, muro divisorio o bloque de concreto o bloque cerámico aligerado. Incluso preparación de la superficie soporte, colocación de malla de fibra de vidrio antiálcalis, Webertherm Malla 200 "WEBER", de 7x6,5 mm de separación de malla, 195 g/m² de masa superficial y 0,65 mm de espesor para refuerzo de encuentros entre materiales diferentes y en los frentes de la losa, en un 20% de la superficie del paramento, formación de juntas, rincones, maestras, aristas, mochetas, jambas y dinteles, remates en los encuentros con paramentos, revestimientos u otros elementos recibidos en su superficie.
Incluye: Preparación de la superficie soporte. Despiece de los paños de trabajo. Aristado y realización de juntas. Preparación del mortero monocapa. Aplicación del mortero monocapa. Regleado y alisado del revestimiento. Acabado superficial. Repasos y limpieza final.
Criterio de cuantificación de proyecto: Superficie medida según documentación gráfica de Proyecto, deduciendo los huecos de superficie mayor de 3 m² e incluyendo el desarrollo de las mochetas.
Criterio de cuantificación de obra: Se medirá la superficie realmente ejecutada según especificaciones de Proyecto, deduciendo los huecos de superficie mayor de 3 m² e incluyendo el desarrollo de las mochetas.

| Código | Ud | Descripción | Rendimiento | Precio | Importe |
|---|---|---|---|---|---|
| mt28moc010qg | kg | Mortero monocapa Weberpral Arid "WEBER", acabado con piedra proyectada, color a elegir, gama Estándar, resistencia a compresión de 3 a 7,5 N/mm², absorción de agua por capilaridad menor de 0,4 kg/m² min½, compuesto de cemento blanco, cal, agregados de granulometría compensada, aditivos orgánicos e inorgánicos y pigmentos minerales. (material) | 19.5 | 10.12 | 197.340 |
| mt28mon020b | kg | Agregado de mármol, procedente de machaqueo, para proyectar sobre mortero, de granulometría comprendida entre 5 y 9 mm. (material) | 15 | 6.6 | 99.000 |
| mt28maw050j | m² | Malla de fibra de vidrio antiálcalis, Webertherm Malla 200 "WEBER", de 7x6,5 mm de separación de malla, 195 g/m² de masa superficial, 0,65 mm de espesor y de 0,11x50 m, para armar morteros. (material) | 0.21 | 34.44 | 7.232 |
| mt28mon030 | m | Junquillo de PVC. (material) | 0.75 | 6.24 | 4.680 |
| mt28mon050 | m | Perfil de PVC rígido para formación de aristas en revestimientos de mortero monocapa. (material) | 1.25 | 6.6 | 8.250 |
| mt27wav020a | m | Cinta adhesiva de pintor, de 25 mm de anchura. (material) | 1 | 1.89 | 1.890 |
| mo039 | h | Oficial revocador. (mano de obra) | 0.48 | 119.98 | 57.590 |
| mo111 | h | Peón revocador. (mano de obra) | 0.265 | 72.6 | 19.239 |
| % | % | Herramienta menor | 4 % | 395.221 | 15.809 |
|  |  | Costes directos |  |  | 411.030 |

Residuos:
- colocación: mt28moc010qg; factor de residuo 0.018685
- colocación: mt28mon020b Agregado de mármol, procedente de machaqueo, para proyectar sobre mortero, de granulometría comprendida entre 5 y 9 mm; factor de residuo 0.009
- colocación: mt28maw050j; factor de residuo 0.055
- colocación: mt28mon030 Junquillo de PVC; factor de residuo 0.08
- colocación: mt28mon050 Perfil de PVC rígido para formación de aristas en revestimientos de mortero monocapa; factor de residuo 0.056
- colocación: mt27wav020a Cinta adhesiva de pintor, de 25 mm de anchura; factor de residuo 0.0441176

## Recursos

**mt28moc010qg** kg Mortero monocapa Weberpral Arid "WEBER"
Datos técnicos: Coste energético 3.340 MJ; Emisión de CO2 0.250 kg; Código LER 17 01 01; Masa del elemento 1 kg; Volumen 0.000667 m3

**mt28mon020b** kg Agregado de mármol, procedente de machaqueo, para proyectar sobre mortero, de granulometría comprendida entre 5 y 9 mm
Datos técnicos: Coste energético 0.075 MJ; Emisión de CO2 0.004 kg; Código LER 01 04 08; Masa del elemento 1 kg; Volumen 0.000667 m3

**mt28maw050j** m² Malla de fibra de vidrio antiálcalis
Datos técnicos: Coste energético 15.950 MJ; Emisión de CO2 0.784 kg; Código LER 17 02 03; Masa del elemento 0.195 kg; Volumen 0.000325 m3
Residuos:
- embalaje: re170203 Plástico. (componente de residuo); rendimiento 0.024 kg; Código LER 17 02 03; Masa del elemento 1 kg; Volumen 0.001667 m3

**mt28mon030** m Junquillo de PVC
Datos técnicos: Coste energético 8.631 MJ; Emisión de CO2 0.272 kg; Código LER 17 02 03; Masa del elemento 0.07 kg; Volumen 0.000117 m3
Residuos:
- embalaje: re170201 Madera. (componente de residuo); rendimiento 0.04 kg; Código LER 17 02 01; Masa del elemento 1 kg; Volumen 0.000909 m3
- embalaje: re170203 Plástico; rendimiento 0.001 kg

**mt28mon050** m Perfil de PVC rígido para formación de aristas en revestimientos de mortero monocapa
Datos técnicos: Coste energético 3.294 MJ; Emisión de CO2 0.351 kg; Código LER 17 02 03; Masa del elemento 0.07 kg; Volumen 0.000117 m3
Residuos:
- embalaje: re170203 Plástico; rendimiento 0.002 kg

**mt27wav020a** m Cinta adhesiva de pintor, de 25 mm de anchura
Datos técnicos: Coste energético 0.002 MJ; Emisión de CO2 0.003 kg; Código LER 20 01 01; Masa del elemento 0.0034 kg; Volumen 0.000005 m3
