# Revestimiento interior directo de placas de yeso, antirradiaciones. Sistema "PLACO"

- Propiedad del archivo: CYPE Ingenieros S.A.
- Formato: FIEBDC-3/2016
- Programa: Generador de precios de la construcción. CYPE Ingenieros, S.A.
- Fecha: 23/05/2024
- Ámbito geográfico: México
- Divisa: MXN
- Costes indirectos: 3 %
- Gastos generales: 13 %
- Beneficio industrial: 6 %
- IVA: 16 %

## R Revestimientos y lambrines

### RR Lambrines

#### RRY De placas de yeso

**RRY068** m² Revestimiento interior directo de placas de yeso, antirradiaciones. Sistema "PLACO".
Revestimiento interior directo, sistema Placo X-Ray Protection "PLACO", de 41 mm de espesor total, con nivel de calidad del acabado estándar (Q2), formado por dos placas de yeso DFI / - 600 / 1800 / 12,5 / con los bordes longitudinales afinados, X-Ray Protection "PLACO", formada por un alma de yeso de origen natural embutida e íntimamente ligada a dos láminas de cartón fuerte, aditivada para mejorar su capacidad de absorción de radiaciones, su cohesión a temperaturas altas y su absorción acústica, atornilladas directamente a perfil metálico de acero galvanizado, Maestra Omega "PLACO", fabricado mediante laminación en frío, de 3000 mm de longitud, 82x16 mm de sección y 0,55 mm de espesor, previamente anclado al paramento vertical cada 600 mm, con tornillos de acero. Incluso tornillería para la fijación de las placas y pasta y cinta para el tratamiento de juntas.
Criterio de valoración económica: El precio incluye la resolución de encuentros y puntos singulares, pero no incluye el aislamiento a colocar entre las placas y el paramento.
Incluye: Replanteo y trazo en la losa inferior y en el superior de los perfiles. Replanteo sobre el paramento de las maestras. Colocación y anclaje al paramento soporte de los perfiles auxiliares. Corte de las placas. Fijación de las placas. Replanteo de las cajas para alojamiento de materiales eléctricos y de paso de instalaciones, y posterior perforación de las placas. Tratamiento de juntas.
Criterio de cuantificación de proyecto: Superficie medida según documentación gráfica de Proyecto, sin duplicar esquinas ni encuentros, deduciendo los huecos de superficie mayor de 8 m² y la mitad del hueco para los de superficie entre 5 y 8 m².
Criterio de cuantificación de obra: Se medirá la superficie realmente ejecutada según especificaciones de Proyecto, sin duplicar esquinas ni encuentros, deduciendo los huecos de superficie mayor de 8 m² y la mitad del hueco para los de superficie entre 5 y 8 m².

| Código | Ud | Descripción | Rendimiento | Precio | Importe |
|---|---|---|---|---|---|
| mt12plp050 | m | Perfil de acero galvanizado, Maestra Omega "PLACO", fabricado mediante laminación en frío, de 3000 mm de longitud, 82x16 mm de sección y 0,55 mm de espesor, para la realización de lambrines y techos. (material) | 2.1 | 36.69 | 77.049 |
| mt12arp010a | m² | Placa de yeso DFI / - 600 / 1800 / 12,5 / con los bordes longitudinales afinados, X-Ray Protection "PLACO", formada por un alma de yeso de origen natural embutida e íntimamente ligada a dos láminas de cartón fuerte, aditivada para mejorar su capacidad de absorción de radiaciones, su cohesión a temperaturas altas y su absorción acústica. (material) | 2.1 | 941.4 | 1976.940 |
| mt12arp020a | kg | Pasta de secado Promix X-Ray Protection "PLACO", para el tratamiento de las juntas de las placas de yeso. (material) | 0.33 | 65.23 | 21.526 |
| mt12arp030a | Ud | Tornillo autorroscante X-Ray Protection 25 "PLACO", con cabeza de trompeta, de 25 mm de longitud. (material) | 6 | 0.39 | 2.340 |
| mt12arp030b | Ud | Tornillo autorroscante X-Ray Protection 35 "PLACO", con cabeza de trompeta, de 35 mm de longitud. (material) | 11 | 0.5 | 5.500 |
| mo053 | h | Oficial montador de mamparas y sistemas de placas. (mano de obra) | 0.328 | 123.28 | 40.436 |
| mo100 | h | Ayudante montador de mamparas y sistemas de placas. (mano de obra) | 0.328 | 73.05 | 23.960 |
| % | % | Herramienta menor | 2 % | 2147.751 | 42.955 |
|  |  | Costes directos |  |  | 2190.706 |

Residuos:
- colocación: mt12plp050; factor de residuo 0.0161792
- colocación: mt12arp010a; factor de residuo 0.0045
- colocación: mt12arp020a Pasta de secado Promix X-Ray Protection "PLACO", para el tratamiento de las juntas de las placas de yeso; factor de residuo 0.0075
- colocación: mt12arp030a Tornillo autorroscante X-Ray Protection 25 "PLACO", con cabeza de trompeta, de 25 mm de longitud; factor de residuo 0.00533333
- colocación: mt12arp030b Tornillo autorroscante X-Ray Protection 35 "PLACO", con cabeza de trompeta, de 35 mm de longitud; factor de residuo 0.00526316

## Recursos

**mt12plp050** m Perfil de acero galvanizado
Datos técnicos: Coste energético 70.808 MJ; Emisión de CO2 2.173 kg; Código LER 17 04 05; Masa del elemento 0.53 kg; Volumen 0.000252 m3
Residuos:
- embalaje: re170203 Plástico. (componente de residuo); rendimiento 0.006 kg; Código LER 17 02 03; Masa del elemento 1 kg; Volumen 0.001667 m3

**mt12arp010a** m² Placa de yeso DFI / - 600 / 1800 / 12,5 / con los bordes longitudinales afinados
Datos técnicos: Coste energético 205.735 MJ; Emisión de CO2 2.982 kg; Código LER 17 08 02; Masa del elemento 19.4 kg; Volumen 0.0194 m3
Residuos:
- embalaje: re170203 Plástico; rendimiento 0.015 kg

**mt12arp020a** kg Pasta de secado Promix X-Ray Protection "PLACO", para el tratamiento de las juntas de las placas de yeso
Datos técnicos: Coste energético 13.573 MJ; Emisión de CO2 0.475 kg; Código LER 17 08 02; Masa del elemento 1 kg; Volumen 0.001 m3
Residuos:
- embalaje: re170203 Plástico; rendimiento 0.028 kg

**mt12arp030a** Ud Tornillo autorroscante X-Ray Protection 25 "PLACO", con cabeza de trompeta, de 25 mm de longitud
Datos técnicos: Coste energético 0.015 MJ; Emisión de CO2 0.002 kg; Código LER 17 04 05; Masa del elemento 0.0015 kg
Residuos:
- embalaje: re150101 Envases de papel y cartón. (componente de residuo); rendimiento 0.001 kg; Código LER 15 01 01; Masa del elemento 1 kg; Volumen 0.001333 m3

**mt12arp030b** Ud Tornillo autorroscante X-Ray Protection 35 "PLACO", con cabeza de trompeta, de 35 mm de longitud
Datos técnicos: Coste energético 0.019 MJ; Emisión de CO2 0.002 kg; Código LER 17 04 05; Masa del elemento 0.0019 kg
Residuos:
- embalaje: re150101 Envases de papel y cartón; rendimiento 0.001 kg
