# Baliza de acero corten

- Propiedad del archivo: CYPE INGENIEROS, S.A.
- Formato: FIEBDC-3/2002
- Ámbito geográfico: México
- Divisa: MXN
- Costes indirectos: 3.00 %
- Gastos generales: 13.00 %
- Beneficio industrial: 6.00 %
- IVA: 16.00 %

## T Equipamiento urbano

### TI Iluminación viaria

#### TIB Balizas

**TIB010** Ud Baliza de acero corten.
Baliza modelo Área "SANTA & COLE", de 1100 mm de altura, compuesta por cuerpo de acero corten de 6 mm de espesor con forma de tetraedro y reflector inclinado de acero inoxidable AISI 304, con 3 led de 25 W, clase de protección I, grado de protección IP66, fijada a una base de concreto f'c=20 MPa (200 kg/cm²), clasificación de exposición A1, tamaño máximo del agregado 20 mm, revenimiento menor de 5 cm. Incluso replanteo, excavación manual del terreno, elementos de anclaje, accesorios y eliminación y limpieza del material sobrante.
Incluye: Replanteo. Excavación. Colado de la base de apoyo. Colocación de los elementos de anclaje. Fijación de la baliza. Conexionado. Colocación de la lámpara y accesorios. Eliminación y limpieza del material sobrante.
Criterio de cuantificación de proyecto: Número de unidades previstas, según documentación gráfica de Proyecto.
Criterio de cuantificación de obra: Se medirá el número de unidades realmente ejecutadas según especificaciones de Proyecto.

| Código | Ud | Descripción | Rendimiento | Precio | Importe |
|---|---|---|---|---|---|
| mt34syc301b | Ud | Baliza modelo Área "SANTA & COLE", de 1100 mm de altura, compuesta por cuerpo de acero corten de 6 mm de espesor con forma de tetraedro y reflector inclinado de acero inoxidable AISI 304, con 3 led de 25 W, clase de protección I, grado de protección IP66, incluso anclas. (material) | 1.000 | 45971.51 | 45971.51 |
| mt10hmf071ce | m³ | Concreto simple f'c=20 MPa (200 kg/cm²), clasificación de exposición A1, tamaño máximo del agregado 20 mm, revenimiento nominal del concreto fresco de 5 a 10 mm, premezclado, según RCDF NTC Diseño y Construcción de Estructuras de Concreto (2004). (material) | 0.250 | 1293.66 | 323.42 |
| mo020 | h | Oficial albañil. (mano de obra) | 0.278 | 119.98 | 33.35 |
| mo077 | h | Ayudante albañil. (mano de obra) | 0.278 | 73.05 | 20.31 |
| mo003 | h | Oficial electricista. (mano de obra) | 0.278 | 123.28 | 34.27 |
| mo102 | h | Ayudante electricista. (mano de obra) | 0.278 | 72.91 | 20.27 |
| % | % | Herramienta menor | 2 % | 46403.13 | 928.06 |
|  |  | Costes directos |  |  | 47331.19 |
