# Bolardo con luz, de hierro fundido

- Propiedad del archivo: CYPE INGENIEROS, S.A.
- Formato: FIEBDC-3/2002
- Ámbito geográfico: México
- Divisa: MXN
- Costes indirectos: 3.00 %
- Gastos generales: 13.00 %
- Beneficio industrial: 6.00 %
- IVA: 16.00 %

## T Equipamiento urbano

### TI Iluminación viaria

#### TIR Bolardos con luz

**TIR010** Ud Bolardo con luz, de hierro fundido.
Bolardo modelo Finisterre "SANTA & COLE", colocado en superficie, de 810 mm de altura, compuesto por cuerpo de hierro fundido con protección antioxidante y acabado pintado, de color negro, y difusor de vidrio moldeado de gran resistencia, con 120 led de 0,1 W, color rojo y 120 led de 0,1 W, color verde, clase de protección II, grado de protección IP55, fijada a una superficie soporte (no incluida en este precio). Incluso replanteo, elementos de anclaje, accesorios y eliminación y limpieza del material sobrante.
Incluye: Replanteo. Colocación de los elementos de anclaje. Montaje del bolardo. Conexionado. Eliminación y limpieza del material sobrante.
Criterio de cuantificación de proyecto: Número de unidades previstas, según documentación gráfica de Proyecto.
Criterio de cuantificación de obra: Se medirá el número de unidades realmente ejecutadas según especificaciones de Proyecto.

| Código | Ud | Descripción | Rendimiento | Precio | Importe |
|---|---|---|---|---|---|
| mt34syc400f | Ud | Bolardo modelo Finisterre "SANTA & COLE", para colocar en superficie, de 810 mm de altura, compuesto por cuerpo de hierro fundido con protección antioxidante y acabado pintado, de color negro, y difusor de vidrio moldeado de gran resistencia, con 120 led de 0,1 W, color rojo y 120 led de 0,1 W, color verde, clase de protección II, grado de protección IP55, incluso anclas. (material) | 1.000 | 18270.73 | 18270.73 |
| mt09reh330 | kg | Mortero de resina epoxi con arena de sílice, de endurecimiento rápido, para relleno de anclajes. (material) | 0.200 | 72.90 | 14.58 |
| mo020 | h | Oficial albañil. (mano de obra) | 0.278 | 119.98 | 33.35 |
| mo077 | h | Ayudante albañil. (mano de obra) | 0.278 | 73.05 | 20.31 |
| mo003 | h | Oficial electricista. (mano de obra) | 0.278 | 123.28 | 34.27 |
| mo102 | h | Ayudante electricista. (mano de obra) | 0.278 | 72.91 | 20.27 |
| % | % | Herramienta menor | 2 % | 18393.51 | 367.87 |
|  |  | Costes directos |  |  | 18761.38 |
