# Bolardo fijo, de fundición

- Propiedad del archivo: CYPE INGENIEROS, S.A.
- Formato: FIEBDC-3/2002
- Ámbito geográfico: México
- Divisa: MXN
- Costes indirectos: 3.00 %
- Gastos generales: 13.00 %
- Beneficio industrial: 6.00 %
- IVA: 16.00 %

## T Equipamiento urbano

### TP Protecciones peatonales

#### TPH Hitos y bolardos

**TPH020** Ud Bolardo fijo, de fundición.
Bolardo fijo modelo Finisterre "SANTA & COLE", de 80 cm de altura, de fundición de hierro con protección antioxidante y pintura de color negro, fijado a una superficie soporte con aglomerante hidráulico, compuesto por cementos de alta resistencia y aditivos específicos, de fraguado rápido, y elementos de anclaje.
Criterio de valoración económica: El precio no incluye la superficie soporte.
Incluye: Replanteo. Montaje. Eliminación y limpieza del material sobrante.
Criterio de cuantificación de proyecto: Número de unidades previstas, según documentación gráfica de Proyecto.
Criterio de cuantificación de obra: Se medirá el número de unidades realmente ejecutadas según especificaciones de Proyecto.

| Código | Ud | Descripción | Rendimiento | Precio | Importe |
|---|---|---|---|---|---|
| mt52hsc020c | Ud | Bolardo fijo modelo Finisterre "SANTA & COLE", de 80 cm de altura, de fundición de hierro con protección antioxidante y pintura de color negro, incluso anclas. (material) | 1.000 | 6229.45 | 6229.45 |
| mt09amp010a | kg | Aglomerante hidráulico, compuesto por cementos de alta resistencia y aditivos específicos, de fraguado rápido. (material) | 0.200 | 9.34 | 1.87 |
| mo041 | h | Oficial albañil de obra civil. (mano de obra) | 0.555 | 119.98 | 66.59 |
| mo087 | h | Ayudante albañil de obra civil. (mano de obra) | 0.555 | 73.05 | 40.54 |
| % | % | Herramienta menor | 2 % | 6338.45 | 126.77 |
|  |  | Costes directos |  |  | 6465.22 |
