# Basurero para playa, de polietileno

- Propiedad del archivo: CYPE INGENIEROS, S.A.
- Formato: FIEBDC-3/2002
- Ámbito geográfico: México
- Divisa: MXN
- Costes indirectos: 3.00 %
- Gastos generales: 13.00 %
- Beneficio industrial: 6.00 %
- IVA: 16.00 %

## T Equipamiento urbano

### TY Equipamiento para playas

#### TYP Basureros

**TYP010** Ud Basurero para playa, de polietileno.
Basurero para playa modelo Bina "SANTA & COLE", de 122 cm de altura, con cuerpo troncocónico y tapa redonda con agujero central, de polietileno de color verde, empotrada. Incluso replanteo, y eliminación y limpieza del material sobrante Incluye: Replanteo. Colocación del basurero. Eliminación y limpieza del material sobrante.
Criterio de cuantificación de proyecto: Número de unidades previstas, según documentación gráfica de Proyecto.
Criterio de cuantificación de obra: Se medirá el número de unidades realmente ejecutadas según especificaciones de Proyecto.

| Código | Ud | Descripción | Rendimiento | Precio | Importe |
|---|---|---|---|---|---|
| mt52psc060k | Ud | Basurero para playa modelo Bina "SANTA & COLE", para empotrar, de 122 cm de altura y 165 litros de capacidad, con cuerpo troncocónico y tapa redonda con agujero central, de polietileno de color verde. (material) | 1.000 | 4672.09 | 4672.09 |
| mo041 | h | Oficial albañil de obra civil. (mano de obra) | 0.222 | 119.98 | 26.64 |
| mo087 | h | Ayudante albañil de obra civil. (mano de obra) | 0.222 | 73.05 | 16.22 |
| % | % | Herramienta menor | 2 % | 4714.95 | 94.30 |
|  |  | Costes directos |  |  | 4809.25 |
